# OSZ Elbe-Elster - Elsterwerda
Angebotsaufforderung (GAEB DA XML 3.1, DA83)
Projekt: 20_006
Währung: EUR
Vergabeart: Beschränkte Ausschreibung
Erstellt mit: GXML Toolbox V3.13 R20101116, ORCA AVA 2011 - Professional Edition Testversion 18.00.000.15, 10.03.2026

## 0. Allgemeine Vorbemerkungen
0. Allgemeine Vorbemerkungen

Der Landkreis Elbe-Elster beabsichtigt für die Umstrukturierung des OSZ in Elsterwerda die Erweiterung des Standortes in der Berliner Str. 52. Die Maßnahme umfasst mit dem Bauteil 1 den Anbau von allgemeinen Unterrichtsräumen und Fachräumen sowie die Erweiterung der Mensa
Mit dem Bauteil 2 erfolgt die Erweiterung der Sanitärausstattung für die größere Schüler- und Lehreranzahl sowie die barrierefreie Erschließung des Gebäudes durch einen Personenaufzug.

Arbeiten im Bestand erfolgen hauptsächlich in den Erschließungflächen und zur Erfüllung brandschutztechnischer Anforderungen. Die Flure werden größtenteils entkernt, innenliegende Vorbereitungs- und Nebenräume werden zurückgebaut. Darüber hinaus werden  Rauch- und Feuerschutzabschlüsse und der Umbau von Türöffnungen vorgesehen. Die Oberflächen der Wände, Decken und Fußböden der verbleibenden Erschließungsbereiche sowie des Lehrerzimmers werden erneuert.

In den vorhandenen Unterrichtsräumen werden für den nachträglichen Einbau dezentraler Lüftungsgeräte Teilbereiche der Abhangdecken erneuert und umgebaut.

Allgemeine Hinweise zu Vorbemerkungen

Alle sich aus den Vorbemerkungen zum Leistungsverzeichnis ergebenden Maßnahmen und damit in
Verbindung stehenden Aufwendungen sind vom AN in die
Angebotspreise einzukalkulieren.

Allgemeine Hinweise zum Leistungsverzeichnis

Soweit in der Leistungsbeschreibung auf Technische Spezifikationen, z.B. nationale Normen, mit denen
Europäische Normen umgesetzt werden, europäische
technische Zulassungen, gemeinsame technische
Spezifikationen, internationale Normen, Bezug genommen
wird, werden auch ohne den ausdrücklichen Zusatz: oder
gleichwertig, immer gleichwertige Technische
Spezifikationen in Bezug genommen.

Soweit nicht gesondert vermerkt, sind für alle
Positionen die Lieferung und Montage im Einheitspreis
mit einzukalkulieren.

## 1. ZTV Allgemeiner Teil
1. Zusätzliche technische Vertragsbedingungen  (ZTV)
Allgemeiner Teil

1.1 Geltungsbereich, Allgemeines
1.1.1 Diese Vorbemerkungen sind Zusätzliche technische Vertragsbedingungen - ZTV.
1.1.2 Bei Widersprüchen zu den ZTV gelten vorrangig die Angaben im Leistungsverzeichnis. Bei Widersprüchen zwischen dem Leistungsverzeichnis und der bei Auftragsdurchführung maßgeblichen Zeichnung ist nach den Zeichnungen bzw. Plänen zu arbeiten; daraus entstehende Rechte des Auftragnehmers
werden damit nicht eingeschränkt.
Der Besondere Teil dieser ZTV hat Vorrang vor dem Allgemeinen Teil.
1.1.3 Während der Dauer der Bauarbeiten muss der Auftragnehmer die Projektunterlagen einschließlich Leistungsbeschreibung auf der Baustelle zur Einsicht bereit halten.
1.1.4 Werden unter 2.1 des Besonderen Teils - Geltungsbereich - Allgemeine Technische Vertragsbedingungen der VOB/C (DIN 18299 ff.) genannt, so gelten die in diesen aufgeführten DIN bzw. DIN EN ohne besondere Erwähnung als Ausführungsgrundlage, Leistungs- und Gütebestimmung.
1.1.5 Die Bauleistungen sollen den allgemein anerkannten Regeln der Technik entsprechen. Die Anwendung der angegebenen Normen befreit nicht von der
Verantwortung für eigenes Handeln.
Sind bautechnische Regeln einzuhalten, so gilt grundsätzlich die zum Zeitpunkt der Abnahme in Kraft befindliche Vorschrift, sofern diese keinen eigenen späteren Gültigkeitsvermerk trägt. Für die Preisbildung
gelten unabhängig davon die zum Zeitpunkt der Angebotsabgabe gültigen Vorschriften; ein Preisausgleich kann ggf. verlangt werden.
1.1.6 Kurzbezeichnungen in den Ausschreibungstexten und Leistungspositionen entsprechen den in diesen ZTV angegebenen Normen.
1.1.7 Sofern mehrere Teile einer technischen Regel anzuwenden sind, ist in der Regel der Haupttitel zitiert. Werden Teilausgaben zitiert, so ist der zitierte Teil Ausführungsgrundlage. Die Auflistung von Normen erhebt keinen Anspruch auf Vollständigkeit und listet nur geänderte und zusätzliche Technische Regeln zur VOB/C auf.
1.1.8 Erkennt der Bieter, dass Leistungsbeschreibungen unvollständig, nicht eindeutig oder technisch nicht richtig sind, so soll er - ohne befreiende Wirkung für den Ausschreibenden - eine Klärung herbeiführen.
1.1.9 Individuelle Vereinbarungen haben Vorrang und sind an keine Form gebunden, soweit nichts anderes vereinbart ist.
1.1.10 Mit seiner Unterschrift unter sein Angebot erkennt der Auftragnehmer an, dass diese Regelungen Vertragsbestandteil werden.

1.2 Stoffe, Bauteile
1.2.1 Wird im Leistungsverzeichnis vom Bieter die Eintragung des "angebotenen Fabrikats" (gleichbedeutend: Hersteller, Typ, Erzeugnis) verlangt, ist der Bieter grundsätzlich zur Angabe verpflichtet.
Wird in der Leistungsbeschreibung ein Fabrikat mit dem Zusatz "oder gleichwertiger Art" vorgegeben, so ist die Gleichwertigkeit ist als Mindestforderung zu verstehen.

1.3 Ausführung
1.3.1 Der Wortlaut des vom Auftraggeber übergebenen Leistungsverzeichnisses ist verbindlich. Das gilt auch dann, wenn der Auftragnehmer selbst nicht bestätigte Nebenangebote abgibt oder Kurzfassungen verwendet sowie für Eventual- oder Alternativpositionen.
1.3.2 Abfallbeseitigung
Eigenes Restmaterial, Verschnitt, Bruch, Verpackungsmaterial, Strahlmittel und dergleichen sind vom Auftragnehmer kostenlos zu beseitigen. Die einschlägigen allgemeinen und kommunalen Vorschriften
über die Entsorgung von Sonderabfall sind zu beachten.
1.3.3 Gerüste
Werden Gerüste bauseits bereitgestellt, so können sie unter der Voraussetzung der Verkehrssicherheit vom Auftragnehmer auf eigene Gefahr benutzt werden. Müssen vorhandene Schutzvorrichtungen zur Ausführung der
Arbeiten entfernt werden, so sind diese nach Beendigung der Arbeiten vorschriftsgemäß wiederherzustellen.
Für das Aufrechterhalten der Betriebssicherheit ist der jeweilige Nutzer verantwortlich.
1.3.4 Baustelleneinrichtung
Sofern keine gesonderten Positionen ausgeschrieben sind, sind die Kosten für die nicht vom Auftraggeber gestellte Baustelleneinrichtung, wie Vorhalten und Räumen sämtlicher für die Arbeiten nach dem Leistungsverzeichnis erforderlichen Geräte,
Maschinen und Werkzeuge, Aufstellen und Räumen
erforderlicher Absperr- und Sicherungsmaßnahmen
sowie Tagesunterkünfte und Lagerräume, in die Preise einzubeziehen. Die Beleuchtung der Arbeitsplätze ist Bestandteil der Baustelleneinrichtung.
1.3.5 Werden durch Fahrzeuge des Auftragnehmers oder seiner Erfüllungsgehilfen öffentliche Straßen, Wege und Plätze infolge der Bauarbeiten verschmutzt, sind sie unverzüglich im Rahmen der Verkehrssicherung zu
reinigen; diese Arbeit gehört zu den Nebenleistungen.

1.4 Nebenleistungen, Besondere Leistungen, Preisinhalte, Preisbildung
1.4.1 Nach der gewerblichen Verkehrssitte sind unter anderem folgendeLeistungen abgegolten:
- Lieferung der einzubauenden Stoffe und der Hilfsstoffe einschließlich aller Lade- und Transportleistungen,
- Vorhaltung und Unterhaltung von Maschinen, Geräten und der nicht körperlich in das Bauwerk eingehenden Stoffe,
- Einbau der gelieferten oder bauseits bereitgestellten Stoffe.
1.4.2 In die Preise sind grundsätzlich einzubeziehen alle Aufwendungen und Kosten, die sich aus der Einhaltung der allgemein für Bauarbeiten sowie für das Gewerk geltenden Unfallverhütungsvorschriften ergeben, soweit sie keine Besonderen Leistungen darstellen.
1.4.3 Baustrom und Bauwasser werden vom Auftraggeber zur Verfügung gestellt.
1.4.4 Die Bauwesenversicherung wird vom Auftraggeber abgeschlossen.

1.5 Abrechnungshinweise
1.5.1 Für Aufmaß und Abrechnung gelten - falls in den Abrechnungshinweisen für die einzelnen Gewerke (Besonderer Teil) oder im Leistungsverzeichnis
nicht anders geregelt - die Bestimmungen der DIN 18299 ff. (VOB/C).
1.5.2 Zu beseitigende Bauteile, Bewuchs u. dgl. sowie im Zuge der Bauarbeiten verdeckte Leistungen sind vorher aufzumessen. Mit dieser Handlung kann eine technische Abnahme verbunden werden; sie gilt jedoch nicht als rechtsgeschäftliche Abnahme.
1.5.3 Aufmaße sind, falls zum Nachweis erforderlich, ggf. durch Skizzen, Angabe des Gebäudeteils, der Raumnummer o.ä. zu belegen. Sie sind baubegleitend vorzunehmen.
1.5.4 Ausgewiesene Mengenangaben im Leistungsverzeichnis sind nicht zur Materialbestellung zu verwenden.

## 2. BESONDERER TEIL
2. BESONDERER TEIL
2.1 Geltungsbereich und Ausführungsgrundlage
Der sachliche Geltungsbereich ergibt sich ebenso wie die technische
Ausführung aus ATV/DIN-Normen:
DIN 18300 - Erdarbeiten
DIN 18318 - Pflasterdecken, Plattenbeläge, Einfassungen
Ergänzend zu den in VOB, Teil C aufgeführten Normen gelten:
DIN 18196 - Erd- und Grundbau; Bodenklassifikation für bautechnische Zwecke
DIN 18920 - Landschaftsbau; Schutz von Bäumen, Pflanzenbeständen und Vegetationsflächen bei Baumaßnahmen

3. Angaben zu Stoffen und Bauteilen
Das eingebaute Material muss dem Muster entsprechen; eine Bestätigung des Musters durch den Auftraggeber ist einzuholen.

4. Angaben zur Ausführung
4.1. Allgemeines
Die nach ATV DIN 18299 Abschnitt 4.1.11 durch den Auftragnehmer zu beseitigenden Verunreinigungen beziehen sich auch auf die Verunreinigung der öffentlichen Verkehrswege durch Fahrzeuge und Maschinen des Auftragnehmers oder seiner Subunternehmer. Solche Verunreinigungen sind durch geeignete Maßnahmen möglichst zu vermeiden. Trotzdem auftretende Verunreinigungen sind so rechtzeitig zu beseitigen, dass durch sie keine Gefährdung des öffentlichen Verkehrs entstehen kann.
Wenn die Lage vorhandener Leitungen, Kabel, Dräne, Kanäle, Vermarkungen, Hindernisse und sonstiger Hindernisse vor der Ausführung der Arbeiten nicht angegebene werden kann, hat der Auftragnehmer das Vorhandensein und die Lage entsprechend Abschnitt 3 der ATV zu erkunden.
Bereits vorhandene Absteckungen, Grenzsteine, Festpunkte, Höhenmarken und dergleichen sind vor Arbeitsbeginn vom Auftragnehmer zu sichern.
Die Ränder der einzelnen Schichten sind abzuböschen, falls keine Randeinfassung oder Schalung vorgesehen ist.
Anschlüsse an bestehende Bauteile, z.B. Schächte, sind ohne Absätze auszuführen. Bei Bedarf ist mit der Bauleitung zu klären, ob die Schichtdicke oder die vorhandene bauliche Anlage anzupassen ist.

4.2. Tragschichten, Frostschutzschichten
Tragschichten unter Pflaster- und Plattenbelägen sollen wasserdurchlässig sein; bei vorhandenen wasserundurchlässigen Tragschichten im Bestand ist die Wasserableitung durch Gefälle oder Dränage zu sichern.
Sind Sieblinienbereiche vorgeschrieben, so müssen diese dem eingebauten Zustand entsprechen; eine Entmischung ist zu verhindern.
Für die Bettung von Pflaster aus künstlichen Steinen oder gebranntem Material darf kein ausblühfähiges Recycling-Material verwendet werden.

4.3. Pflasterdecken, Plattenbeläge
Ränder sowie Anschlüsse an Bordsteine und dergleichen sind Anfangs-, End- und Randsteine zu verwenden, wenn das Steinformat dies erfordert. Nur wenn für das zu verlegende Produkt keine Anfangs-, End- und Randsteine verfügbar sind, sind dürfen Passstücke geschnitten werden.
Bei der maschinellen Verlegung von Betonsteinpflaster dürfen nur Steine mit Abstandhaltern verwendet werden. Das entbindet nicht vom Abschnüren bei geradlinigem Fugenverlauf.
Unterschiedliche Dicken der Pflastersteine sind nicht in der Bettung, sondern bereits in der Tragschicht auszugleichen, falls das Höchstmaß der Bettungsdicke überschritten würde.
Beim Verrütteln von Pflasterbelägen ist darauf zu achten, dass keine angrenzenden Bauteile beschädigt werden. Rüttelwalzen dürfen nicht eingesetzt werden. Beim Gefällewechsel sowie beim Anschluss an andere Beläge, Rinnen u. dgl. darf nicht über die Kante hinausgerüttelt werden. Es sind Flächenrüttler mit Gummischuh oder Neoprene-Schutzplatte zu verwenden. Die Umwucht ist niedrig einzustellen. Das Rütteln soll vom befestigten Rand zur Mitte hin erfolgen.
Bei Sandverschluss der Fugen nach dem Rütteln ist der Restsand erst unmittelbar vor Übergabe der Leistung abzukehren.
Um unnötige Schneidarbeiten zu vermeiden, soll vor endgültiger Fixierung der Begrenzungen, z.B. Borde, bei beidseitig begrenzten Wegen ein Pflasterstreifen über die vorgesehene Breite verlegt werden. In Abhängigkeit vom Steinmaß ist mit der Bauleitung die endgültige Breite abzustimmen. Eine Verkleinerung des Maßes kommt nicht in Betracht.
Bei Verbundpflaster sind nach Absprache mit der Bauleitung im Bereich geplanter oder möglicher späterer Aufgrabungen Ausgleichsfugen anzulegen, um den Verband nicht zu beschädigen.

4.4. Bordsteine, Einfassungssteine
Bordsteine aus Beton sollen zur Sicherung gegen Kantenpressung mit angeformten Abstandhaltern versehen sein. Anderenfalls sind dafür entsprechende Maßnahmen zu treffen.

4.5. Entwässerung
Roste für Straßeneinläufe sind - sofern sich der Einlauf noch über dem Straßenniveau befindet - während der Bauzeit zum Schutz vor Leitungsverschmutzung mit einer Folie zu unterlegen.
Entwässerungsrinnen aus Fertigteilen sind so einzubauen, dass aus der anschließenden Oberflächenbefestigung keine Horizontalkräfte durch Fahrzeuge oder Temperaturänderungen eingetragen werden. Roste müssen vor dem Herstellen der Oberflächenbefestigung eingelegt sein; ersatzweise sind Absteifungen der Kanten vorzunehmen.

4.6. Reparaturarbeiten
Beim Öffnen von Pflasterdecken sind die freien Ränder in der Lage zu sichern. Alle Deckschichten sind soweit zurück zu bauen, dass keine Hohlstellen durch nachrutschendes Erdreich oder Unterspülungen entstehen.
4.7. Verkehrssicherung
Verkehrsbeschränkungen, die nur während der Arbeitszeit notwendig sind, müssen in der übrigen Zeit aufgehoben werden (Beseitigen oder Ungültigmachen von Verkehrszeichen)
Vor dem rechtzeitigen Aufstellen von Beschilderungen für Halteverbote sind aus Beweisgründen die Kennzeichen der im Bereich parkenden Fahrzeuge zu protokollieren.
Aufgrabungen, Baugruben und Gräben im Bereich von Flächen des Fahrzeugverkehrs sind in ausreichendem Abstand zu sichern.
Rot-weiße Warnbänder (Flatterbänder) dürfen nur als zusätzliche optische Sicherung und nur außerhalb von Fahrbahnen im öffentlichen Raum angebracht werden.
Ist der Auftragnehmer mit der Verkehrssicherung der Baustelle beauftragt, so gehört dazu auch die laufende Kontrolle der Sicherungseinrichtungen. Die zeitlichen Abstände der Kontrollen richten sich nach den örtlichen Gegebenheiten.
Die Verkehrssicherungspflicht obliegt dem Auftragnehmer während der Dauer der Erfüllung seines Auftrages. Sie umfasst den unmittelbaren Arbeitsbereich sowie die Ausschilderung - auch von Umleitungen - nach Abstimmung mit den zuständigen Behörden.
Der Auftragnehmer hat einen Verantwortlichen für die Verkehrssicherung mit Angabe der Eignung und Qualifikation zu benennen.
Es sind maximal drei Schilder oder zwei Vorschriftszeichen an einem Pfosten zulässig.
Verkehrs- und Streckenverbote sollen möglichst nur in Kombination mit Gefahrenzeichen aufgestellt werden, damit das Aufstellen von Zeichen zur Beendigung des Streckenverbotes (Zeichen 278 bis 282 StVO) vermieden werden kann.
Freistehende oder nicht gesicherte Batterien für Warnleuchten sind nicht zulässig.

5. Angaben zur Abrechnung
Bei einer Abrechnung nach örtlichem Aufmaß werden nur die technisch erforderlichen und technologisch möglichen Maße maximal anerkannt. Mehrleistungen einschließlich der Folgeleistungen gehen zu Lasten des schuldhaft handelnden Verursachers.

6. Sonstige Angaben
Der Auftragnehmer hat dafür Sorge zu tragen, dass während der Ausführung seiner Leistungen immer mindestens ein fließend deutsch sprechender Mitarbeiter seiner Firma auf der Baustelle anwesend ist.
Zu den auf der Baustelle vorzuhaltenden Ausführungsunterlagen zählt neben den Ausführungsplänen auch eine Ausfertigung dieser Leistungsbeschreibung.

7. Preisinhalte
Soweit in der Ausschreibung und dem Leistungsverzeichnis nichts anderes vorgesehen ist, gilt in Ergänzung der DIN-Vorschriften:
Die Verkehrssicherung und die laufende Reinigung der durch seine Baufahrzeuge verschmutzten Straßen und Wege obliegt dem Auftragnehmer für die Gesamtdauer seiner Arbeiten. Eine besondere Vergütung erfolgt dafür nicht, sofern es sich nicht ausdrücklich um Besondere Leistungen handelt.
Auf die unterschiedliche Abgrenzung von Nebenleistungen und Besonderen Leistungen innerhalb der für dieses Gewerk geltenden DIN-Vorschriften wird hingewiesen.

Mit den Preisen ist weiterhin abgegolten:
- Das Anarbeiten der Trag- und Deckschichten an vorhandene Schichten oder an anders gearbeitete Begrenzungen, soweit es sich nicht um Besondere Leistungen handelt.
- Das Anarbeiten der Längs- und Querfugen bei Arbeitsunterbrechungen, die nicht vom Auftraggeber zu vertreten sind.
- Beseitigen von Fahrspuren im Planum.
- Anrampungen zur Aufrechterhaltung des öffentlichen Verkehrs in der Längsrichtung.
Mit den Preisen ist nicht abgegolten:
- Das Ausbessern von Trag- und Bindeschichten, wenn es durch zwischenzeitliche Verkehrsnutzung erforderlich wird, sofern diese vom Auftraggeber ausdrücklich zugelassen wird.

8. Abrechnungshinweise
Für das Aufmaß werden nur die technisch erforderlichen und technologisch möglichen Maße maximal anerkannt. Mehrleistungen einschließlich der Folgeleistungen gehen zu Lasten des schuldhaft handelnden Verursachers. Mehrbreiten, Mehrdicken und Mehrlängen sind bei Abweichungen vom Leistungsverzeichnis (nicht vom Mengenansatz) vorher zu vereinbaren.

## 34 Außenanlagen

### Titel 01 Baustelleneinrichtung

**01.001 Einrichten der Baustelle, umfassend**
Geräte, Werkzeuge und sonstige Betriebsmittel, die zur
vertragsmäßigen Durchführung der Bauleistung sowie Sicherung der Baustelle erforderlich sind, auf die Baustelle bringen, die erforderlichen festen Anlagen erstellen. Baubüros, Unterkünfte, Lagerschuppen und dgl., soweit erforderlich, antransportieren, aufbauen und einrichten.
Alle für die Baustelle notwendigen Ver- und
Entsorgungsanlagen erstellen. Notwendige Wege, Baustraßen und Platzbefestigugen, Holzung, Rodungs- und
Oberbodenarbeiten für die Leistungen der
Baustelleneinrichtung erbringen.
Kosten für Vorhaltung, Unterhaltung und Betreiben der
Geräte, Anlagen und Einrichtungen einschl. Mieten,
Pachten, Gebühren und dgl. werden nicht mit dieser
Pauschale, sondern mit den Einheitspreisen der
betreffenden Teilleistung vergütet.
Soweit nicht für bestimmte Leistungen für das
Einrichten der Baustelle gesonderte Positionen im
Leistungsverzeichnis enthalten sind, gilt die Pauschale
für alle Leistungen.
Für die beschriebenen Leistungen ist ein dem AG ein Baustelleneinrichtungsplan zur Abstimmung vorzulegen.
Anschlüsse für Strom, Wasser und Abwasser sind auf den
Grundstücken nicht vorhanden, die Bereitstellung entsprechender Medien für die Dauer der Baudurchführung ist einzukalkulieren.
Menge: 1,000 Psch

**01.002 Abbauen der Baustelle, umfassend**
Abbauen der Baustelle, von allen unter vorgen. Position aufgeführten Geräten, Anlagen und Einrichtungen, einschl. der Wiederherstellung des benutzten Geländes in den ursprünglichen Zustand, unter Wahrung der
landschaftspflegerischen Belange.
Soweit nicht für bestimmte Leistungen für das Räumen
der Baustelle gesonderte Positionen im
Leistungsverzeichnis enthalten sind, gilt die Pauschale
für alle Leistungen.
Menge: 1,000 Psch

**01.003 Leitungsauskünfte**
Leitungsauskünfte für Versorgungsleitungen vor Baubeginn einholen.
Menge: 1,000 Psch

**01.004 Baum schützen, Polsterung, D=bis 90 cm**
Baum während der Bauzeit durch die Erstellung einer senkrechten Bretterschalung mit einer Polsterung zwischen Baum und Schalung aus geeignetem Material (gepresstem Stroh, Matratzen o.ä.) gegen mechanische
Beschädigungen schützen, einschl. Vorhaltung und Beseitigung.
Stammdurchmesser : bis 90 cm
Bretterschalung  : ca. 2,00 m hoch
Polsterungsdicke : mind. 10 cm
Polstermaterial  : nach Wahl des AN
Menge: 10,000 Stk

**01.005 Bauzaun, Stahlrahmen (mobil), h=2,00 m**
Bauzaun aus mobilen Stahlrahmenelementen
mit Rundstahlfüllstäben, Stützfüßen aus Beton, inkl. sämtlicher Verbindungen, Kupplungen etc.
Der Zaun ist aufzustellen und nach Abschluss aller Bauarbeiten wieder abzubauen.
Türen und Tore werden gesondert
vergütet.
Zaunhöhe: 2,00 m
Menge: 20,000 m
Zeitansatz: 0,26

**01.006 Bauzaun, Stahlrahmen, h=2,00 m,vorhalten**
Bauzaun aus Vorposition vorhalten und unterhalten.
Vorhaltedauer : 10 Wochen
Abrechnung in Meter x Wochen
Menge: 320,000 mWo

**01.007 Klein - WC - Personen - Kabine**
Klein - WC - Personen - Kabine für die Nutzung der am Bau beteiligten Firmen anfahren und aufstellen sowie nach Abschluß der Baumassnahme wieder beseitigen; nach
Abstimmung mit der Bauleitung.
Menge: 1,000 Stk

**01.008 Klein-WC-Personen-Kabine, vorhalten**
Klein-WC-Personen-Kabine, wie in Vorposition beschrieben, eine Woche ver- und entsorgen.
Menge: 8,000 Wo

**01.009 Absteckung und Sicherung der Haupt- und Kleinpunkte**
Absteckung und Sicherung der Haupt- und Kleinpunkte:
- Wegebau
- Vegetationsflächen
- Höhenbezug DHHN92, Lagebezug ETRS89
in Lage und Höhe durchführen; einschließlich Erstabsteckung, Fläche ca. 1.350 m²
Menge: 1,000 psch

**01.010 Rückbau Bautafel**
Bautafel demontieren, laden und entsorgen:
Abmessungen:
- Breite: 6,00 m
- Höhe: 3,00 m
- Höhe über OK Gelände: 2,50 m
- Gesamthöhe: 5,50 m
- Holzunterkonstruktion
- Bautafel aus beschichteten Holzwerkstoffplatten
- Betonfundamente
Menge: 1,000 Stk

### Titel 02 Aufbruch- und Erdarbeiten

**02.001 Bank demontieren**
Bank, einbetoniert, Stahlkonstruktion demontieren, für Wiedereinbau seitlich lagern,
Fundament abbrechen, Abfallschlüssel (EAK): 17 01 07, einschl. Erdarbeiten
Menge: 6,000 Stk

**02.002 Betonsteinpflaster, Verbundpflaster ausbauen**
Betonsteinpflaster, Verbundpflaster ausbauen und
aufnehmen, Format: verschieden, 8 - 12 cm dick

Abfallschlüssel (EAK): 17 01 01
Transport und Verwertung der Baurestmassen werden
in gesonderter Position vergütet.
Menge: 680,000 m²

**02.003 Kantensteine aus Beton, ca. 5 / 25 bis 6 / 30 cm,**
Kantensteine, Rasenbordsteine ect. aus Beton, in Betonbett verlegt, einschließlich Beton-Rückenstütze abbrechen, aufnehmen
Format: ca. 5 x 25 bis 10 x 30 cm

Abfallschlüssel (EAK): 17 01 01
Transport und Verwertung der Baurestmassen werden
in gesonderter Position vergütet.
Menge: 180,000 m

**02.004 Baustraße, Kies/Schotter, Unterbau rückbauen**
Rückbau der behelfsmäßigen Baustraße aus Kies-Schotter-Tragschicht mit Sandabdeckung,
einschl. Rückbau der Trennlage aus Geotextilvlies
Dicke der Tragschicht: ca. 30 cm
Menge: 270,000 m³
Zeitansatz: 0,25

**02.005 Kies- oder Schottertragschicht**
Kies- oder Schottertragschicht aus Naturstein oder
Recyclingmaterial ausbauen,
Aushubtiefe: bis 40 cm

Abfallschlüssel (EAK): 17 05 04
Transport und Verwertung der Baurestmassen werden
in gesonderter Position vergütet.
Menge: 250,000 m³
Zeitansatz: 0,55

**02.006 Grasnarbe abschieben, laden und zur freien Verwendung**
Grasnarbe abschieben, laden und zur freien Verwendung abfahren.
Menge: 100,000 m²

**02.007 Oberboden aufnehmen**
Oberboden DIN 18300 abtragen,
Abtragdicke ca. 10 cm,

Abfallschlüssel (EAK): 17 05 04
Transport und Verwertung der Baurestmassen werden
in gesonderter Position vergütet.
Menge: 10,000 m³

**02.008 Boden abtragen**
Boden Kl. 3-4, für die Herstellung befestigter Flächen profilgerecht lösen und abtragen,
Abtragdicke bis 50 cm

Abfallschlüssel (EAK): 17 05 04
Transport und Verwertung der Baurestmassen werden
in gesonderter Position vergütet.
Menge: 140,000 m³

**02.009 Boden abtragen/einbauen**
Boden Kl. 3-4, für die Herstellung befestigter Flächen profilgerecht lösen und abtragen,
Abtragdicke bis 50 cm.

nach Angaben des AG im Baustellenbereich verfahren, wieder einbauen und lagenweise verdichten.
Menge: 20,000 m³

**02.010 Zulage für Handschachtung**
Handschachtung im Bereich vorhandener Leitungen, im
Wurzelbereich unter Berücksichtigung der
Naturschutzbelange, im Angrenzungsbereich vorhandener
Bauwerke und Schächte, u.a.,
als Zulage zu den Aushubpositionen
Menge: 40,000 m³

**02.011 Füllboden**
Füllboden liefern,  profilgerecht einbauen und lagenweise verdichten.
Bodenklasse : 3/4
Verdichtungsgrad : DPr >97 %
Menge: 16,000 m³
Zeitansatz: 0,20

**02.012 Suchschachtung**
Suchschachtung durchführen;
Tiefe bis 125 cm,
Breite ca. 60 cm
im Baustellenbereich nach Angaben des
Auftraggebers; 100 % Handschachtung, einschließlich skizzenhafter Darstellung sämtlicher vorgefundener Ver- und Entsorgungsleitungen hinsichtlich Lage, Tiefe,
Material, Durchmesser, Zustand. Darstellung ist dem Auftraggeber in geeigneter Form auszuliefern.
Menge: 10,000 m

**02.013 Aushub Versorgungsleitung,t=bis 1,25m**
Aushub zum Freilegen von Versorgungsleitungen im
Außenbereich, Handschachtung, Aushubmaterial seitlich
lagern, Baugruben sichern, Leitungsgraben mit wiederverwendungsfähigem Bodenaushub lagenweise verfüllen und verdichten
Verdichtungsgrad DPr 100 % und Verformungsmodul
Ev2 mind. 45 MN/m²
Bodenklasse : 3-5
Ausschachttiefe : bis 1,25 m

Entsorgung überschüssiges Material gesondert, Abfallschlüssel (EAK): 17 05 04
Menge: 5,000 m³

**02.014 Vorhandene Leitungen schützen**
Aufhängung und Sichern von kreuzenden bzw. parallel
zum Arbeitsbereich verlaufenden Versorgungsleitungen
und -kabeln
- Freilegen der Leitungen/Kabel und Sichern durch
  Aufhängen, Abfangen oder Einbau einer Unterlage
- zeitweises Umverlegen von Leitungen/Kabeln und der
  Wiedereinbau in die ursprüngliche Lage einschl.
  Lieferung und Einbau von Kies/Sand sowie das Verlegen  des Trassenbandes.
Die Erdarbeiten sind so weit erforderlich von Hand
durchzuführen, einschl. Abstimmungen und Einweisungen
mit den einzelnen Versorgungsträgern
Menge: 5,000 m

**02.015 Kabel- oder Rohrleitungsgraben**
Kabel- oder Rohrleitungsgraben ab Planum profilgerecht ausheben, Aushub seitlich lagern, Leitungsgraben mit wiederverwendungsfähigem Bodenaushub lagenweise verfüllen und verdichten
Verdichtungsgrad DPr 100 % und Verformungsmodul
Ev2 mind. 45 MN/m²
Die Rohrgrabensohle ist profilgerecht abzugleichen und im Falle der Auflockerung zu verdichten, Anteil Handschachtung (15 %) ist mit einzukalkulieren.
Aushub und Verfüllung ab Planum
Gesamtaushubtiefe 0,5 bis 1,25 m,
Sohlenbreite bis 0,6 m, Bodenklasse 3-4

Entsorgung überschüssiges Material gesondert, Abfallschlüssel (EAK): 17 05 04
Menge: 40,000 m³
Zeitansatz: 0,23

**02.016 Fundamentaushub,Einzel., Bkl.3-4,verf**
Boden für Einzelfundamente ab Planum profilgerecht ausheben, einschl. Herstellen des Planums der Sohle,
Das Aushubmaterial zur Wiederverwendung
seitlich lagern, das Fundament nach
Fertigstellung hinterfüllen.
Entsorgung Restaushubmaterial gesondert,
Abfallschlüssel (EAK): 17 05 04
Fundament: bis 1,30x1,30m
Aushubtiefe :bis 0,80 m
Bodenklasse : 3 - 4
Menge: 4,800 m³
Zeitansatz: 0,32

**02.017 Fundamentaushub,Streifenf., Bkl.3-4,verf**
Boden für Streifenundamente ab Planum profilgerecht ausheben, einschl. Herstellen des Planums der Sohle,
Das Aushubmaterial zur Wiederverwendung
seitlich lagern, das Fundament nach
Fertigstellung hinterfüllen.
Entsorgung Restaushubmaterial gesondert,
Abfallschlüssel (EAK): 17 05 04
Fundamentbreite: bis 0,60
Aushubtiefe :bis 0,80 m
Bodenklasse : 3 - 4
Menge: 16,000 m³
Zeitansatz: 0,32

**02.018 Baugrubenaushub Rigole**
Baugrubenaushub für Speicherblockrigolenversickerung, einschl. Revisionsschächte, Regenwasserfilter u. dergl.
Boden der Klassen 3-4, ab Planum profilgerecht ausheben, seitlich lagern,
die Baugrubensohle ist nach DIN profilgerecht abzugleichen und im Falle der Auflockerung zu verdichten,
Anteil Handschachtung (15 %) ist mit einzukalkulieren. einschl. aller Nebenarbeiten und Verbau.
Aushubtiefe bis 50 cm.

Abfallschlüssel (EAK): 17 05 04
Transport und Verwertung der Baurestmassen werden
in gesonderter Position vergütet.
Menge: 12,000 m³
Zeitansatz: 0,11

**02.019 Bodenaustausch**
Austausch von nicht tragfähigen Bodenarten mit tragfähigem Boden, Aushubtiefe bis 15 cm

Abfallschlüssel (EAK): 17 05 04
Transport und Verwertung der Baurestmassen werden
in gesonderter Position vergütet

einschl. Liefern und Verdichten des neu eingebauten Materials, Schotter, Körnung 0/45 oder 0/56 mm
Menge: 10,000 m³

**02.020 Beprobung Boden**
Entnahme von zwei Mischproben, Umweltverträglichkeitsprüfung (UVP) an Boden,  gemäß LAGA, Tabelle II 1.2-2 und 1.2-3,  durch ein unabhängiges Prüflabor; einschl. Prüfbericht und Zuordnung der
Belastungsbereiche.
Menge: 1,000 Psch

### Titel 03 Verwertung mineralischer Bauabfälle

**03.001 Abfallentsorgung 17 01 01**
Abfallentsorgung
- nicht gefährlicher Abfall zur Verwertung
- Abfallschlüssel: 17 01 01
- Abfallbezeichnung/-art: Beton
- Abfallbeschreibung: mineralische Baurestmassen
  bestehend aus Beton, Einstufung zur Verwerung
  LAGA-Einbauklasse Z1(1.2)
Leistung beinhaltet:
- Transport und Verwertung
  Abrechnung der Leistung erfolgt zum Nachweis
  (Aufmaß, Übernahme- und Wiegescheine)

- Entsorgungsweg:
  Verwertungsanlage nach Wahl des Bieters

'..........'
  (vom Bieter einzutragen)
Menge: 200,000 t

**03.002 Abfallentsorgung 17 05 04**
Abfallentsorgung
- nicht gefährlicher Abfall zur Verwertung
- Abfallschlüssel: 17 05 04
- Abfallbezeichnung/-art: Boden, Steine
Leistung beinhaltet:
- Transport und Verwertung
  Abrechnung der Leistung erfolgt zum Nachweis
  (Aufmaß, Übernahme- und Wiegescheine)

- Entsorgungsweg:
  Verwertungsanlage nach Wahl des Bieters

'..........'
  (vom Bieter einzutragen)
Menge: 1200,000 t

### Titel 04 Befestigte Flächen

**04.001 Planum**
Herstellung des Planums für befestigte Flächen, Verformungsmodul min. EV2 = 45 MN/m²,
max. Abweichung von der Sollhöhe +/- 2 cm,
einschl. Verdichtung unter Beachtung der DIN 4150.
Menge: 880,000 m²

**04.002 Frostschutzschicht Bk0,3**
Frostschutzschicht in Verkehrsflächen Bk0,3; aus weit intermittiertem gestuftem Material gemäß DIN 19196 ohne Bindemittel nach ZTVT-StB, Korngemisch 0/45 mm, liefern, fach- und höhengerecht (+- 2cm) einbauen einschl. Feinplanum,
Verdichtung unter Beachtung der DIN 4150 bis zum Erreichen des erforderlichen Verformungsmoduls von
100 MN/m² (gem. Plattendruckversuch).
Einbaudicke = 28 cm
wird entsprechend RBE 71 durch Nivellement bestimmt.
Menge: 12,000 m³

**04.003 Frostschutzschicht Bk1,0**
Frostschutzschicht in Verkehrsflächen Bk1,0; aus weit intermittiertem gestuftem Material gemäß DIN 19196 ohne Bindemittel nach ZTVT-StB, Korngemisch 0/45 mm, liefern, fach- und höhengerecht (+- 2cm) einbauen einschl. Feinplanum,
Verdichtung unter Beachtung der DIN 4150 bis zum Erreichen des erforderlichen Verformungsmoduls von
120 MN/m² (gem. Plattendruckversuch).
Einbaudicke = 21 cm
wird entsprechend RBE 71 durch Nivellement bestimmt.
Menge: 170,000 m³

**04.004 Schottertragschicht Bk0,3**
Schottertragschicht in Verkehrsflächen Bk0,3; ohne Bindemittel nach ZTVT-StB, Korngemisch 0/45 mm,
Kornanteil unter 0,063 mm max. 5 Gew. % liefern, fach-
und höhengerecht (+- 2cm) einbauen einschl. Feinplanum,
Verdichtung unter Beachtung der DIN 4150 bis zum
Erreichen des erforderlichen Verformungsmoduls von
120 MN/m² (gem. Plattendruckversuch).
Einbaudicke = 15 cm
wird entsprechend RBE 71 durch Nivellement bestimmt.
Menge: 6,000 m³

**04.005 Schottertragschicht Bk1,0**
Schottertragschicht in Verkehrsflächen Bk1,0; ohne Bindemittel nach ZTVT-StB, Korngemisch 0/45 mm,
Kornanteil unter 0,063 mm max. 5 Gew. % liefern, fach-
und höhengerecht (+- 2cm) einbauen einschl. Feinplanum,
Verdichtung unter Beachtung der DIN 4150 bis zum
Erreichen des erforderlichen Verformungsmoduls von
150 MN/m² (gem. Plattendruckversuch).
Einbaudicke = 20 cm
wird entsprechend RBE 71 durch Nivellement bestimmt.
Menge: 164,000 m³

**04.006 Pflaster 30/15**
Betonpflasterstein nach DIN EN 1338 Typ (K)ID
- Natursteinvorsatz mit mindestens 400 kg
  Zementgehalt/m³
- mindestens 75 % Natursteinkörnung im Vorsatz
- Gestrahlte Oberfläche, gefaste Ausbildung
- Frost- und Tausalzwiderstand erhöht nach DIN 1338 LP
- Steinmaße 30x15, 15x15
- Verlegemuster: Läuferverband

Betonpflasterfläche nach DIN 18318, ZTV Pflaster und Verlegeplan herstellen, färbende Gesteinskörnungen dürfen nicht eingesetzt werden, Pflasterbett im verdichteten Zustand 4 cm (+/- 1 cm)
Bettungs- und Fugenmaterial SZ-LP 05 der Korngruppe 0/5 Fugenbreite von 5 mm

Beim Verlegen der Steine/Platten sind diese auf das Rastermaß auszurichten, Fugen mit Fortschreiten der Verlegung kontinuierlich verfüllen, abgelegte Steine/Platten z.B. mit Gummihammer in der Höhe anpassen, danach abgekehrten Belag geschützt verdichten, Fugen mit o.g. Material erneut verfüllen.
Fugenschluss mit gebrochenem Sand 0/2 (Ecs > 35) unter kontrollierter Wasserzugabe einschlämmen, Grundreinigung zur Abnahme

z.B. Lithonplus, System 10 - Pasand
oder gleichwertig, angebotenes Fabrikat: '..........'
Menge: 870,000 m²

**04.007 Betonpflastersteine schneiden**
Betonpflastersteine aus Vorpositonen schneiden;
Anpassen des Betonpflasters durch Naßschnitt außerhalb der Rastermaße.
Menge: 120,000 m

**04.008 Randbefestigung Pflasterflächen**
Betonpflastersteine aus Vorpositonen einzeilig auf
20 cm dicker Betonunterlage und mit 10 cm dicker einseitiger Rückenstütze aus Beton C 12/15 als Randbefestigung für begehbare Pflasterflächen ohne sonstige Einfassung, als Zulage zur Pflasterfläche
Menge: 80,000 m

**04.009 Tiefbordstein T 8/30**
Bordsteine aus Beton nach DIN EN 1340, in Betonbettung und  Rückenstütze setzen,
Material : Beton
Farbe: grau
Steintyp : Tiefbordstein
Form : T
Größe : 8/30
Unterbeton : 20cm
Rückenstütze: 10 cm
Betongüte : C 12/15
einschließlich Erdarbeiten und Bettung aus Kiessand sowie erforderlicher Schneid- und Anpaßarbeiten,
Borde engfugig verlegen, im Abstand von ca. 8m durchgehende Bewegungsfugen in Betonbettung, Betonrückenstütze und Bordsteinfuge durch Dehnscheiben aus Kautschuk
Menge: 90,000 m
Zeitansatz: 0,72

**04.010 Rollkiesauffüllung, Sockel**
Rollkiesauffüllung aus gewaschenem Rundkies als Spritzschutzstreifen umlaufend um das Gebäude sowie als Flächengestaltung einbringen; einschl. Polyestervlies 0,5 mm dick, als Trennlage zwischen Bodenschicht und Kieselstreifen mit 5 cm Überlappung.
Körnung : 16/32 mm
Breite : 30 -140 cm
Tiefe : 15 cm
Menge: 11,000 m²

**04.011 Umpflasterung der Schachtabdeckung**
Passgerechte Umpflasterung der Schachtabdeckung mit Naturpflastersteinen, Ausführung bündig mit Höhe Schachtabdeckung;
Pflasterbett aus Splitt 1/3mm,
Fugenfüllung: Brechsand
herstellen; einschließlich fachgerechtem Abrütteln der verlegten Flächen
Pflasterfläche: ca. 1,20 x 1,20m
Menge: 1,000 Stk

**04.012 Drainmatte, Noppenbahn/Vlies**
Trennlage aus vlieskaschierten Noppenbahnen aus Polyolefin für vertikale Flächen vor Wänden, einschl. Eckausbildung und Herstellen von Randabschlüssen und Durchdringungen,
vor Bodeneinbau am Gebäudesockel einbauen
Mattendicke: 4 mm
Noppenhöhe: 5 bis 8 mm
Menge: 30,000 m²
Zeitansatz: 0,12

**04.013 bauseits vorhandene vlieskaschierte Noppenbahnen am**
bauseits vorhandene vlieskaschierte Noppenbahnen am Gebäudesockel auf OK Pflasterfläche kürzen, Bauschutt entsorgen
Mattendicke: 4 mm
Noppenhöhe: 5 bis 8 mm
Menge: 70,000 m

**04.014 Prüfung des Verformungsmoduls**
Verformungsmodul prüfen durch Plattendruckversuch mit
Gegengewicht nach ZTVT-StB
Diese Leistung ist durch eine amtlich bzw.
privatrechtlich anerkannte Prüfstelle durchzuführen.
Die Messungen sollen repräsentativ über gesamte
Maßnahme verteilt werden. Meßort und Meßzeit
sind rechtzeitig anzuzeigen
Menge: 6,000 Stk

### Titel 05 Regenentwässerung

#### Untertitel 05.01 Entwässerung

**05.01.001 Entwässerungsrinne**
Entwässerungsrinne mit V-Querschnitt, nach DIN EN 1433 und DIN V 19580, mit integriertem Kantenschutz aus verzinktem Stahl, aus Frost / Tausalz beständigem Polymerbeton,
Nennweite: 100mm
Bauhöhe: 200mm
mit Wasserspiegelgefälle,
Abdeckung mit Arretierung als Maschenrost aus Stahl, verzinkt, Klasse D
liefern und nach Einbauanleitung des Herstellers auf Betonfundament verlegen
Menge: 50,000 m

**05.01.002 Einlaufkasten Entwässerungsrinne**
Einlaufkasten mit Abdeckung passend zur vorbeschriebenen Entwässerungsrinne,
aus Frost / Tausalz beständigem Polymerbeton,
mit integriertem Kantenschutz aus verzinktem Stahl,
  mit Kunststoff - Schlammeimer,
liefern und nach Einbauanleitung des Herstellers einbauen einschl. Herstellen des Anschlusses an vorbeschriebene Rinne sowie an die Grundleitung
Menge: 6,000 Stk

**05.01.003 KG-Rohr, PVC-U, DN 100**
Kunststoffgrundleitungs(KG)-Rohr aus Polyvinylchloridhart (PVC-U), im Gefälle in Gräben verlegen, Abdichtung der Steckmuffe mittels elastomerem Dichtring; die Öffnungen sind während der Bauzeit dicht zu verschließen.
Größe : DN 100
Gefälle : 1 cm/m
Menge: 80,000 m
Zeitansatz: 0,23

**05.01.004 Formteile**
Formteile, Abzweige, Bögen 30°,45°, 90°,  Reduktionsmuffen und dergl. als Zulage zur Vorposition.
Menge: 20,000 Stk
Zeitansatz: 0,20

**05.01.005 KG-Rohr, PVC-U, DN 150**
Kunststoffgrundleitungs(KG)-Rohr aus Polyvinylchlorid-hart (PVC-U), im Gefälle in Gräben verlegen, Abdichtung der Steckmuffe mittels elastomerem
Dichtring; die Öffnungen sind während der Bauzeit dicht zu verschließen.
Größe : DN 150
Gefälle : 1 cm/m
Menge: 40,000 m
Zeitansatz: 0,23

**05.01.006 Formteile**
Formteile, Abzweige, Bögen 30°,45°, 90°,  Reduktionsmuffen und dergl. als Zulage zur Vorposition
Menge: 10,000 Stk
Zeitansatz: 0,20

**05.01.007 Reinigungs- und Inspektionsschacht DN 400**
Reinigungs- und Inspektionsschacht DN 400,
Schachthöhe 1,50m, aus Polypropylen mit 2 Zuläufen,
1 Ablauf, Zu- und Ablauf-Muffen mit Dichtungen zum
direkten Anschluss von glattwandigen polymeren
Kanalrohren. Schacht komplett mit teleskopierbarer Schachtverlängerung aus PVC-U Rohr DN 315, EPDM-Manschette und fest installierter, kompletter Schachtabdeckung Klasse B, Rahmen und Deckel aus Gusseisen mit Lüftungsöffnungen, liefern und höhen- und fluchtgerechtes Einbauen,  einschl. Erdarbeiten.
Menge: 3,000 Stk

**05.01.008 Anschluss PVC-U**
Anschluss von Rohrleitung aus PVC-U an Inspektionsschächte, Ablaufstutzen ect. herstellen
bis DN 150
Menge: 6,000 Stk

**05.01.009 Fassadenrinne 150x150mm**
Fassadenrinne als gedeckte Kastenrinne mit freiem Querschnitt Stahl S235JR - stückverzinkt nach DIN EN ISO 1461, Materialstärke 1,5 mm mit verstärktem Einlaufrand t= 4 mm, inkl. eingeschweißten
U-Profilen als Rostauflage, sowie zur Aussteifung und zur Rostarretierung.
Rinne ohne Gefälle, in Baulängen bis 2 m an einem Stück, inkl. aller Passlängen. Rinnenlängen über 2 m mit Steckverbindern,
mit einseitiger Perforation des Rinnenkörpers zur Versickerung des anfallenden Wassers.

Rinnenbreite: 150 mm
Rinnenhöhe:  150 mm

Abdeckung:
Längsstabrost Stahl stückverzinkt,
aus Flachmaterial 20/3 mm, lichter Stababstand ca. 10 mm, durchgehend mit Abstandshaltern verschweißt, begehbare Ausführung, inkl. Arretierung.

in Teilstücken nach Aufmaß liefern sowie nach Herstellervorschrift höhen- und fluchtgerecht verlegen
Menge: 18,000 m

**05.01.010 Zulage für Endstück/Stirnwand**
Zulage für Endstück/Stirnwand gesteckt oder werkseitig verschweißt für Rinnenbreite bis 150 mm
Menge: 20,000 Stk

**05.01.011 Sauberlaufrost 750/1.400mm**
Sauberlaufrost  aus Stahl S235JR - stückverzinkt, Einbauwanne mit allseitig durchgehender Rostauflage und evtl. Querverstrebungen, Materialstärke 2 oder 3 mm je nach Größe und Belastung. Wanne ohne Gefälle, in Baulängen bis 2 m an einem Stück, bei Übergrößen mehrteilig. Ablauf über eingeschweißten Stutzen,
mit einseitiger Perforation der Wanne zur Versickerung des anfallenden Wassers.

Wannenbreite: 750 mm
Wannenlänge: 1.400 mm
Wannenhöhe: 150 mm

Abdeckung: Maschenrost Stahl stückverzinkt,
MW 30/10 mm, Oberfläche mit Gleitschutz, inkl. Arretierung

nach Aufmaß liefern, sowie nach Herstellervorschrift höhen- und fluchtgerecht verlegen, auf einem 15 cm starken Betonbett mit mindestens 10 cm breiten Seitenstützen aus mindestens Betongüte C12/15
Menge: 1,000 Stk

**05.01.012 Sauberlaufrost 750/1.050mm**
Sauberlaufrost wie vor, jedoch:

Wannenbreite: 750 mm
Wannenlänge: 1.050 mm
Wannenhöhe: 150 mm
Menge: 1,000 Stk

**05.01.013 Sauberlaufrost 850/1.050mm**
Sauberlaufrost wie vor, jedoch:

Wannenbreite: 850 mm
Wannenlänge: 1.050 mm
Wannenhöhe: 150 mm
Menge: 1,000 Stk

**05.01.014 Sauberlaufrost 1.000/1.200mm**
Sauberlaufrost wie vor, jedoch:

Wannenbreite: 1.000 mm
Wannenlänge: 1.200 mm
Wannenhöhe: 150 mm
Menge: 1,000 Stk

**05.01.015 Sauberlaufrost 2.900/850mm**
Sauberlaufrost wie vor, jedoch:

Wannenbreite: 2.900 mm
Wannenlänge: 850 mm
Wannenhöhe: 150 mm
Menge: 2,000 Stk

**05.01.016 Sauberlaufrost 2.100/1.500mm**
Sauberlaufrost wie vor, jedoch:

Wannenbreite: 2.100 mm
Wannenlänge: 1.500 mm
Wannenhöhe: 150 mm
Menge: 1,000 Stk

#### Untertitel 05.02 Versickerungsanlagen

**05.02.001 Kies-/Split-Ausgleichschicht, d=5cm**
Kies-/Split-Ausgleichschicht, d=5cm, liefern und auf Baugrubensohle einbauen.
Menge: 3,000 m³

**05.02.002 Rigolenfüllkörper**
Rigolenfüllkörper mit Allgemeiner bauaufsichtlicher
Zulassung des DIBt,
quaderförmig, Material Polypropylen (PP),
Grundfläche 80 x 80 cm, Höhe 35 cm,
mit seitlichen Rohranschlüssen für KG DN 100 und 150,
mit durchgehendem Inspektionstunnel,
Einbau unter Verkehrsflächen
95% Speicherkapazität
Speichervolumen: 211 Liter
Sohltiefe Rigolenkörper
unter Geländeoberkante: ca. 1,40 m
zum Bau kiesfreier Rigolen zur Versickerung von Regenwasser liefern und nach Herstellervorschrift einbauen
Menge: 30,000 Stk

**05.02.003 Stirnwandgitter**
Stirnwandgitter aus PP mit Abmessungen
L/B/T = 80/33/2 cm
Stirnwandgitter mit Anschlussmöglichkeit von KG DN 100
zum Verschließen des Inspektionstunnels am Rigolenende
liefern und einbauen.
Menge: 12,000 Stk

**05.02.004 Stirnwandadapter**
Stirnwandadapter aus PP mit Abmessungen
L/B/T = 80/33/2 cm mit Anschlussöffnung für KG DN 150
zum Verschließen des Inspektionstunnels am Rigolenende
liefern und einbauen.
Menge: 12,000 Stk

**05.02.005 Blockverbinder**
Blockverbinder für einlagigen Einbau zur Ausrichtung und Lagesicherung liefern und einbauen.
Menge: 51,000 Stk

**05.02.006 Rigolenvlies**
Spezifiziertes Rigolenvlies, mechanisch verfestigt und thermisch behandelt, CE-zertifiziert nach DIN EN 13252 (CE-Nr. 0799-CPD-55), mit hoher Sicherheit gegen innere und äußere Kolmation und zur langfristigen Aufrechterhaltung der Filterfunktion, mit deutlicher Kennzeichnung durch grünen Aufdruck, Material PP,
Flächengewicht 200 g/m², Dicke >= 2 mm,
Geotextilrobustheitsklasse 3,
Stempeldurchdrückkraft 2,0 KN,
Charakteristische Öffnungsweite 0,08 mm,
Wasserdurchlässigkeit 90 l/sm²,
liefern und fachgerecht einbauen.
als filterstabile Trennschicht zwischen Rigole und
anstehendem Boden bzw. Verfüllmaterial; an Stoßstellen mind. 30 cm Überlappung herstellen.
Menge: 90,000 m²

**05.02.007 Universalschacht, 1-lagig, unterer Zulauf**
Mehrzweckschacht für Rigolenfüllkörper außerhalb des Blockrasters, für Zulaufanschluss und Entlüftung sowie zur Kontrolle und Wartung der Rigole,
1-lagig, unterer Zulauf
Kunststoffschacht in Verbundrohrbauweise mit glatter
Innenfläche und profilierter Außenfläche,
Außendurchmesser DA = 400 mm,
Gesamthöhe 1,26 m, kürzbar, mit integriertem
Absetzraum (H = 0,27 m), Material Polyethylen (PE),
Farbe grün, verlängerbar mit Muffe und Aufsetzrohr, mit
1x Anschluss unterer Zulauf DN 200 KG,
1x Abgang DN 200, 2x Übergangsstücke DN 200/200 KG,
2 Stck Verbindungsrohre DN 200 mit Einzellänge 0,30 m,
2 Stck Stirnwandadapterplatten DN 200 ( 800 x 330 x
20mm), passend zu Rigolenfüllkörper und 1 Stck. Schachtboden liefern, bedarfsweise kürzen und Schacht fachgerecht einbauen.
Menge: 6,000 Stk

**05.02.008 Schachtaufsetzrohr**
Schacht-Aufsetzrohr in Verbundrohrbauweise
mit glatter Innenfläche und profilierter Außenfläche,
Außendurchmesser DA = 400 mm, Material Polyethylen
(PE), Farbe grün, Länge 2,0 m, inkl. Doppelsteckmuffe,
passend zu allen Schachtpositionen DA 400,
liefern, auf planmäßige Höhe kürzen und einbauen.
Menge: 6,000 Stk

**05.02.009 Reduzierstück**
Reduzierstück DN 200 KG/ DN 160 Drän bzw. DN 150 KG
für Schachtzulauf liefern und einbauen.
Menge: 6,000 Stk

**05.02.010 Blindstopfen DN 200 KG für Schachtzulauf**
Blindstopfen DN 200 KG für Schachtzulauf liefern und einbauen.
Menge: 6,000 Stk

**05.02.011 Anschluss an Spül- und Kontrollschacht**
Anschluss von Rohrleitung aus PVC-U an Spül- und Kontrollschacht herstellen.
Menge: 6,000 Stk

**05.02.012 Kunststoffeimer mit Edelstahlsieb, Maschenweite 2 mm,**
Kunststoffeimer mit Edelstahlsieb, Maschenweite 2 mm,
für Schächte DA 400 mm liefern und einbauen.
Menge: 6,000 Stk

**05.02.013 Filter**
Filter, bestehend aus Schmutzfänger und Filtervliessack, zur Verhinderung von Schmutzeintrag  unterhalb des Einlaufrostes, liefern und einbauen.
Menge: 6,000 Stk

**05.02.014 Feststoffsammler**
Feststoffsammler, Bauhöhe 10 cm, zur Verhinderung von Schmutzeintrag unterhalb der Schachtabdeckungen der Vorposition, liefern und einbauen.
Menge: 6,000 Stk

**05.02.015 Bauzeitabdeckung für Schachtrohr DA 400**
Bauzeitabdeckung für Schachtrohr DA 400
Schutzabdeckung, nicht belastbar, passend zu
allen Schachtpositionen DA 400, liefern und einbauen.
Menge: 6,000 Stk

**05.02.016 Schachtabdeckung Klasse D 400**
Schachtabdeckung Klasse D 400, mit Lüftungsöffnungen,
mit schraubloser Arretierung
Gussabdeckung mit Gussrahmen H = 10 cm
und Betonauflagerring H = 10 cm
passend zu allen Schachtpositionen DA 400 liefern und einbauen einschl. Herstellen des umlaufenden Beton-Fundamentes.
Höhe/Breite: ca. 15/20 cm
Menge: 6,000 Stk

**05.02.017 Aushebehaken**
Aushebehaken für schraublose Arretierung der
Abdeckungen Klasse D liefern.
Menge: 1,000 Stk

### Titel 06 Abwasseranlagen

#### Untertitel 06.01 Erdarbeiten

**06.01.001 Handaushub für Suchgrabungen**
Handaushub für Suchgrabungen,
Bodenklasse 1-4
Menge: 5,000 m3

**06.01.002 Boden Kanal Aushubtiefe 0,60 bis 0,80 m Bodenkl.1 bis 4**
Boden der Gräben für Entwässerungskanäle
profilgerecht ausheben,
mit Aushubtechnik nach Wahl des AN,
Aushub seitlich lagern. Verfüllen und verdichten nach
den Zusätzlichen Technischen Vertragsbedingungen und
Richtlinien für Aufgrabungen in Verkehrsflächen
(ZTVA-StB),
Bodenverdrängung bis 5 %,
überschüssiger Boden geht in Eigentum des AN über,
verdrängten Boden 'laden, abtransportieren und
entsorgen',
Aushubtiefe 0,60 bis 0,80 m,
Sohlenbreite der Gräben 0,3 m,
Bodenklassen 1 bis 4.
Menge: 55,000 m3

**06.01.003 Boden Kanal Aushubtiefe über 0,80 bis 1,20 m Bodenkl.1 bis 4**
Boden der Gräben für Entwässerungskanäle
profilgerecht ausheben,
mit Aushubtechnik nach Wahl des AN,
Aushub seitlich lagern. Verfüllen und verdichten nach
den Zusätzlichen Technischen Vertragsbedingungen und
Richtlinien für Aufgrabungen in Verkehrsflächen
(ZTVA-StB),
Bodenverdrängung bis 5 %,
überschüssiger Boden geht in Eigentum des AN über,
verdrängten Boden 'laden, abtransportieren und
entsorgen',
Aushubtiefe über 0,80 bis 1,20 m,
Sohlenbreite der Gräben 0,8 m,
Bodenklassen 1 bis 4.
Menge: 60,000 m3

**06.01.004 Boden Kanal Aushubtiefe über 1,20-1,70 m Bodenkl.1 bis 4**
Boden der Gräben für Entwässerungskanäle
profilgerecht ausheben,
mit Aushubtechnik nach Wahl des AN,
Aushub seitlich lagern. Verfüllen und verdichten nach
den Zusätzlichen Technischen Vertragsbedingungen und
Richtlinien für Aufgrabungen in Verkehrsflächen
(ZTVA-StB),
Bodenverdrängung bis 5 %,
überschüssiger Boden geht in Eigentum des AN über,
verdrängten Boden 'laden, abtransportieren und
entsorgen',
Aushubtiefe über 1,20 bis 1,70 m,
Sohlenbreite der Gräben 0,8 m,
Bodenklassen 1 bis 4.
Menge: 30,000 m3

**06.01.005 Boden Schacht Aushub 1,10-1,70 m Bodenkl.1 bis 4**
Boden der Baugrube für Schächte
profilgerecht ausheben,
Aushub seitlich lagern. Verfüllen und verdichten nach
den Zusätzlichen Technischen Vertragsbedingungen und
Richtlinien für Aufgrabungen in Verkehrsflächen
(ZTVA-StB),
Bodenverdrängung über 30 bis 40 %,
überschüssiger Boden geht in Eigentum des AN über,
verdrängten Boden 'laden, abtransportieren und
entsorgen',
Aushubtiefe 1,10 bis 1,70 m,
Aushubgrundfläche bis 2,5 m²,
Bodenklassen 1 bis 4.
Folgende Leistungen sind in den Einheitspreis
einzurechnen:
- bestehenden Boden ausheben
- Lagerung des zur Wiederverwendung geeigneten
  Aushubmaterials
- laden und Abtransport des überschüssigen Bodens
  infolge Auflockerung, Bodenaustausch und
  Bauteilverdrängung
- Einbau und verdichten des seitlich lagernden Bodens
Menge: 13,000 m3

**06.01.006 Boden Fettabscheider Aushub 2,80-3,20 m Bodenkl. 1 bis 4**
Boden der Baugrube für Fettabscheider
profilgerecht ausheben,
Aushub seitlich lagern. Verfüllen und verdichten nach
den Zusätzlichen Technischen Vertragsbedingungen und
Richtlinien für Aufgrabungen in Verkehrsflächen
(ZTVA-StB),
Bodenverdrängung über 30 bis 40 %,
überschüssiger Boden geht in Eigentum des AN über,
verdrängten Boden 'laden, abtransportieren und
entsorgen',
Aushubtiefe bis 3,20 m,
Aushubgrundfläche bis 10 m²,
Bodenklassen 1 bis 4.
Folgende Leistungen sind in den Einheitspreis
einzurechnen:
- bestehenden Boden ausheben
- Lagerung des zur Wiederverwendung geeigneten
  Aushubmaterials
- laden und Abtransport des überschüssigen Bodens
  infolge Auflockerung, Bodenaustausch und
  Bauteilverdrängung
- Einbau und verdichten des seitlich lagernden Bodens
Menge: 32,000 m3

**06.01.007 Verbau der Baugrube 6x2,5x2,8-3,2 m**
Verbau der Baugrube
nach Wahl des AN,
als Zulage für vorstehende
Schachtgruben,
Einbauen, Vorhalten und Ausbauen
des Verbaus,
Maße der Baugrube LxBxT in m: 3x3x3,2,
Maßgebend ist die Anzahl der Baugruben,
komplett einschl. aller Nebenarbeiten.
Menge: 1,000 St

**06.01.008 Kiessand 0/8 als Austauschboden**
Kiessand 0/8 als Austauschboden liefern.
Einbauflächen mit Neigungen bis max. 1:2.
Menge: 25,000 m3

**06.01.009 Rohrleitungen im Rohrgraben**
Rohrleitungen im Rohrgraben,
bis 0,30 m über Rohrscheitel,
mit steinfreiem Boden von Hand
verfüllen und verdichten.
Der Rest kann maschinell verfüllt
und verdichtet werden. Einschl. aller
Hilfsmittel und Nebenarbeiten
komplett.
Als Zulage für Pos. Rohrverlegung.
Menge: 80,000 m

**06.01.010 Unbrauchbare Erdmassen entsorgen,**
Unbrauchbare Erdmassen entsorgen,
nachweislich nicht zur Verfüllung verwendbaren
Aushub aufnehmen, abtransportieren und entsorgen.
Menge: 45,000 m3

**06.01.011 Kabel sichern**
Kabel sichern (mehrere Leitungen bis zu einer
Gesamtbreite von 25 cm sind als 1 Buendel zu
betrachten)
als Laengskabel mit Kabeldecksteinen bzw. -hauben
aufnehmen, durch Aufhaengen sichern und die Loetstellen
besonders auffangen.Nach teilweisem Verfuellen des
Rohrgrabens die Kabel wieder einbringen.Die
Kabeldecksteine bzw. -hauben wieder einbringen,
einschl. Lieferung der beschaedigten und fehlenden
Kabelsteine bzw. -hauben.Die Kabelschutzanweisung der
DBP bzw. VEW sind besonders zu beachten.Den Weisungen
der Bauleitung bzw. des entsprechenden
Versorgungsunternehmens ist Folge zu leisten.
Menge: 10,000 m

**06.01.012 Kreuzung von Versorgungskabeln**
Kreuzung von Versorgungskabeln (VEW, Telekom
etc.)in Querrichtung, sonst wie Position zuvor.
Die Kabelschutzanweisung der Versorgungsträger
sind besonders zu beachten.
Menge: 3,000 St

**06.01.013 Kreuzung von Leitungen**
Kreuzung von Ver- und Entsorgungsleitungen
in Querrichtung, Leitung bzw. Leitungstrasse
bis zu 3 Leitungen vorsichtig freilegen, und für
weitere Erdarbeiten sichern,
einschl. Entfernen von Abdeckungen,
beim Verschließen der Rohrgräben Rohrauflager
der Leitungen wiederherstellen.
Menge: 3,000 St

**06.01.014 Hindernis im Bod., abbrechen**
Hindernis im Boden (alte Schaechte etc.)
abbrechen und aufnehmen,
das Abbruchmaterial wird Eigentum des AN und ist zu
beseitigen.
Menge: 5,000 m3

#### Untertitel 06.02 Grundleitungen und Einbauteile häusliches Abwasser

**06.02.001 PP-MD-Rohr DN 100 auf Sand/Feinkies**
Abwasserleitung aus PP-MD-Rohr
mit Steckmuffen DIN EN 14758, Farbe grün,
Vollwandrohr,
Ringsteifigkeit  größer/gleich
10 kN/m² (SN10) nach DIN EN ISO 9969,
heißwasserbeständig,
DN 100,
mit Lippendichtung,
verlegen nach DIN EN 1610, Auflager auf vorhandenem,
eingebrachtem Sand oder Feinkies,
'in vorhandenen Gräben',
einschl. Schweiß- oder Klebe- sowie Dichtungsmaterial.
Form- und Verbindungsstücke werden gesondert vergütet.
Grabentiefe bis 1,75 m.
Menge: 1,000 m

**06.02.002 WiePos 'zuvor' 'jedoch DN 150'**
StL-Nr. 940449960102
Leistung wie Position 'zuvor',
jedoch 'DN 150'.
Menge: 30,000 m

**06.02.003 WiePos 'zuvor' 'jedoch DN 200'**
StL-Nr. 940449960102
Leistung wie Position 'zuvor',
jedoch 'DN 200'.
Menge: 5,000 m

**06.02.004 Bogen 'PP-MD-Rohr' DN 100**
Bogen,
alle Winkelgrade,
als Zulage für Abwasserleitung,
aus 'PP-MD-Rohr mit Steckmuffen DIN EN 14758',
DN 100.
Menge: 4,000 St

**06.02.005 WiePos 'zuvor' 'jedoch DN 150'**
StL-Nr. 940449960105
Leistung wie Position 'zuvor',
jedoch 'DN 150'.
Menge: 4,000 St

**06.02.006 WiePos 'zuvor' 'jedoch DN 200'**
StL-Nr. 940449960105
Leistung wie Position 'zuvor',
jedoch 'DN 200'.
Menge: 4,000 St

**06.02.007 Abzweig Einfachabzweig 45° 'PP-MD-Rohr' 'DN 150/100'**
Abzweig,
als Einfachabzweig,
45 Grad,
als Zulage für Abwasserleitung,
aus 'PP-MD-Rohr mit Steckmuffen DIN EN 14758',
DN '150/100'.
Menge: 1,000 St

**06.02.008 Enddeckel 'PP-MD-Rohr' DN 100**
Enddeckel,
als Zulage für Abwasserleitung,
aus 'PP-MD-Rohr mit Steckmuffen DIN EN 14758',
DN 100.
Menge: 1,000 St

**06.02.009 WiePos 'zuvor' 'jedoch DN 150'**
StL-Nr. 940449960105
Leistung wie Position 'zuvor',
jedoch 'DN 150'.
Menge: 1,000 St

**06.02.010 Doppelmuffe 'PP-MD-Rohr' DN 100**
Doppelmuffe,
als Zulage für Abwasserleitung,
aus 'PP-MD-Rohr mit Steckmuffen DIN EN 14758',
DN 100.
Menge: 1,000 St

**06.02.011 WiePos 'zuvor' 'jedoch DN 150'**
StL-Nr. 940449960105
Leistung wie Position 'zuvor',
jedoch 'DN 150'.
Menge: 2,000 St

**06.02.012 Übergangsrohr 'PP-MD-Rohr' 'DN 200/150'**
Übergangsrohr,
exzentrisch,
als Zulage für Abwasserleitung,
aus 'PP-MD-Rohr mit Steckmuffen DIN EN 14758',
DN '200/150'.
Menge: 1,000 St

**06.02.013 Druck-Dicht.prüf. bis DN 200**
Druck- und Dichtheitsprüfung
nach DIN EN 1610,
an 'Abwasserkanälen wie zuvor beschrieben',
Prüfdruck in bar '0-0,5',
Prüfmethode Sichtverfahren.
'Prüfmedium Wasser'.
in Teilabschnitten,
Für Rohrleitungen DN 100 bis DN 200.
Menge: 30,000 m

**06.02.014 PE 100 SDR 11-Rohr 63x3,8 mm (DN 50), Druckleitung Abwasser**
Abwasserleitung aus PE 100-Rohr mit glatten Enden
DIN 19 535,
63x3,8 mm (DN 50),
Druckstufe SDR 11,
als Druckleitung im Erdreich,
längskraftschlüssig verschweißt,
Verbindung durch Heizelement-Stumpfschweißen und
Heizwendel-Schweißmuffe,
einschl. Schweiß- oder Klebe- sowie Dichtungsmaterial.
Form- und Verbindungsstücke werden gesondert vergütet.
verlegen DIN EN 1610 auf vorhandenem Auflager
in vorhandenen Gräben ohne Verbau.
Verlegetiefe bis 2,0 m.
Menge: 15,000 m

**06.02.015 Bogen 45° PE-100-Rohr DA 63 (DN 50)**
Bogen 45°,
als Zulage für Abwasserleitung,
aus PE-100-Rohren DIN 19 535, mit glatten Enden,
DA63 (DN 50).
Menge: 10,000 St

**06.02.016 Elektro-Schweißmuffe PE-100-Rohr DA 63 (DN 50)**
Elektro-Schweißmuffe,
als Zulage für Abwasserleitung,
aus PE-100-Rohren DIN 19 535, mit glatten Enden,
DA 63 (DN 50).
Menge: 2,000 St

**06.02.017 Dichtheitsprüf., Druckrohrleitung, bis DN 50**
Dichtheitsprüfung
an vorbeschriebener Druckrohrleitung
bis DN 50.
Prüfmethode 'Nach DIN EN 805'.
Menge: 15,000 m

**06.02.018 Rohrmarkierung**
Rohrleitungen markieren
mit Trassenwarnband
40 cm ueber Rohrscheitel.
Menge: 45,000 m

**06.02.019 Anschluss an vorh. Abwasserleitung**
Anschluss an vorhandene Abwasserleitung
aus PP-Rohr DN 100-200 herstellen,
einschl. Lieferung des erforderlichen
Dichtungs- und Übergangsmaterials.
Menge: 4,000 St

**06.02.020 Inspektions- und Wartungsschacht DN 425 PP, Gerader Durchlauf 180°, DN 150, Einbautiefe bis 1,50 m**
Inspektions- und Wartungsschacht DN 425 PP,
Gerader Durchlauf 180°,
Einbautiefe bis 1,50 m,

Schachtsystem bestehend aus:

Schachtboden DN 425 Gerader Durchlauf 180°,
1 Zulauf bei 180° DN 150,
1 Ablauf bei 0° DN 150,
aus hochwertigem PP,
mit integrierten Kugelgelenken für Richtungsänderungen
bis zu 15°,

Schachtrohr DN 425 gewellt,
aus hochwertigem PP,
einschl. Dichtring,

Teleskop-Abdeckung D400 ohne Lüftung,
inkl. Teleskop-Rohr aus PVC und Dichtung,

komplett liefern und fachgerecht in
bauseitig erstellter Baugrube einbauen.

Fabrikat der Planung:
Hersteller/Typ: Wavin/Tegra 425 PP o. glw.

Angebotenes Fabrikat:
Hersteller/Typ:
'........................................'
(vom Bieter einzutragen)
Menge: 1,000 St

**06.02.021 Inspektions- und Wartungsschacht DN 425 PP, T-Stück 180°/270°, DN 150, Einbautiefe bis 1,70 m**
Inspektions- und Wartungsschacht DN 425 PP,
T-Stück 180°/270°,
Einbautiefe bis 1,70 m,

Schachtsystem bestehend aus:

Schachtboden DN 425 T-Stück 180°/270°,
1 Zulauf bei 270° DN 150,
1 Zulauf bei 180° DN 150,
1 Ablauf bei 0° DN 150,
aus hochwertigem PP,
mit integrierten Kugelgelenken für Richtungsänderungen
bis zu 15°,

Schachtrohr DN 425 gewellt,
aus hochwertigem PP,
einschl. Dichtring,

Teleskop-Abdeckung D400 ohne Lüftung,
inkl. Teleskop-Rohr aus PVC und Dichtung,

komplett liefern und fachgerecht in
bauseitig erstellter Baugrube einbauen.

Fabrikat der Planung:
Hersteller/Typ: Wavin/Tegra 425 PP o. glw.

Angebotenes Fabrikat:
Hersteller/Typ:
'........................................'
(vom Bieter einzutragen)
Menge: 1,000 St

**06.02.022 Inspektions- und Wartungsschacht DN 425 PP, T-Stück 180°/270°, DN 150, Einbautiefe bis 1,70 m**
Inspektions- und Wartungsschacht DN 425 PP,
T-Stück 180°/270°,
Einbautiefe bis 1,70 m,

Schachtsystem bestehend aus:

Schachtboden DN 425 T-Stück 180°/270°,
1 Zulauf bei 270° DN 200,
1 Zulauf bei 180° DN 200,
1 Ablauf bei 0° DN 200,
aus hochwertigem PP,
mit integrierten Kugelgelenken für Richtungsänderungen
bis zu 15°,

Schachtrohr DN 425 gewellt,
aus hochwertigem PP,
einschl. Dichtring,

Teleskop-Abdeckung D400 ohne Lüftung,
inkl. Teleskop-Rohr aus PVC und Dichtung,

komplett liefern und fachgerecht in
bauseitig erstellter Baugrube einbauen.

Fabrikat der Planung:
Hersteller/Typ: Wavin/Tegra 425 PP o. glw.

Angebotenes Fabrikat:
Hersteller/Typ:
'........................................'
(vom Bieter einzutragen)
Menge: 1,000 St

**06.02.023 Provisorische Schachtabdeckung**
Provisorische Schachtabdeckung zum Schutz
der Entwässerungsschächte während der Bauzeit,
Abdeckplatte aus Beton für Schächte DN 1000,
befahrbar Klasse D 400,
Abdeckplatte auflegen und zur Fertigstellung der
Schächte wieder demontieren und entsorgen.
Menge: 2,000 St

**06.02.024 Höhenanpassung Schachtabdeckungen**
Höhenanpassung der Schachtabdeckungen
von Kunststoffschächten,
im Zuge der Freiflächengestaltung,
Teleskopabdeckung auf erforderliche
Höhe anpassen.
Menge: 2,000 St

#### Untertitel 06.03 Grundleitungen und Einbauteile fetthaltiges Abwasser

**06.03.001 PP-Rohr, Fettwasser DN 100 auf Sand/Feinkies**
Abwasserleitung aus PP-Rohr, mineralverstärkt,
mit glatten Enden, für Formstücke mit Steckmuffen,
schalldämmend, heißwasserbeständig,
geeignet für fetthaltiges Abwasser aus Großküchen,
DN 100,
Verbindung mit Steckmuffe, einschl. Dichtringen,
Dichtelemente in NBR-Qualität,
verlegen nach DIN EN 1610, Auflager auf vorhandenem,
eingebrachtem Sand oder Feinkies,
'in vorhandenen Gräben',
einschl. Schweiß- oder Klebe- sowie Dichtungsmaterial.
Form- und Verbindungsstücke werden gesondert vergütet.
Grabentiefe bis 1,50 m.
Menge: 20,000 m

**06.03.002 Bogen PP-Rohr DN 100**
Bogen,
alle Winkelgrade,
als Zulage für Abwasserleitung,
aus PP-Rohren mineralverstärkt, mit glatten Enden,
Formstücke mit Steckmuffen,
geeignet für fetthaltiges Abwasser aus Großküchen,
DN 100.
Menge: 2,000 St

**06.03.003 Enddeckel PP-Rohr DN 100**
Enddeckel,
als Zulage für Abwasserleitung,
aus PP-Rohren mineralverstärkt, mit glatten Enden,
Formstücke mit Steckmuffen,
geeignet für fetthaltiges Abwasser aus Großküchen,
DN 100.
Menge: 1,000 St

**06.03.004 Doppelmuffe PP-Rohr DN 100**
Doppelmuffe,
als Zulage für Abwasserleitung,
aus PP-Rohren mineralverstärkt, mit glatten Enden,
Formstücke mit Steckmuffen,
geeignet für fetthaltiges Abwasser aus Großküchen,
DN 100.
Menge: 3,000 St

**06.03.005 Übergangsrohr 'PP-MD-Rohr' 'DN 150/100'**
Übergangsrohr, exzentrisch,
als Zulage für Abwasserleitung,
aus PP-Rohren mineralverstärkt, mit glatten Enden,
Formstücke mit Steckmuffen,
geeignet für fetthaltiges Abwasser aus Großküchen,
DN 150/100.
Menge: 2,000 St

**06.03.006 Druck-Dicht.prüf. DN 150**
Druck- und Dichtheitsprüfung
nach DIN EN 1610,
an 'Abwasserkanälen wie zuvor beschrieben',
Prüfdruck in bar '0-0,5',
Prüfmethode Sichtverfahren.
'Prüfmedium Wasser'.
in Teilabschnitten,
Für Rohrleitungen DN 100 bis DN 150.
Inkl. Protokoll, Übergabe spätestens
vor Abnahme.
Menge: 5,000 m

**06.03.007 PE 100 SDR 11-Rohr 75x4,5 mm (DN 65), Saugleitung Fettwasser**
Abwasserleitung aus PE 100-Rohr mit glatten Enden
DIN 19 535,
75x4,5 mm (DN 65),
Druckstufe SDR 11,
als Entsorgungsleitung (Saugleitung) im Erdreich,
längskraftschlüssig verschweißt,
Verbindung durch Heizelement-Stumpfschweißen und
Heizwendel-Schweißmuffe,
einschl. Schweiß- oder Klebe- sowie Dichtungsmaterial.
Form- und Verbindungsstücke werden gesondert vergütet.
verlegen DIN EN 1610 auf vorhandenem Auflager
in vorhandenen Gräben ohne Verbau.
Verlegetiefe bis 1,50 m.
Menge: 15,000 m

**06.03.008 Bogen 45° PE-100-Rohr DA 75 (DN 65).**
Bogen 45°,
als Zulage für Abwasserleitung,
aus PE-100-Rohren DIN 19 535, mit glatten Enden,
DA 75 (DN 65).
Menge: 10,000 St

**06.03.009 Elektro-Schweißmuffe PE-100-Rohr DA 75 (DN 65)**
Elektro-Schweißmuffe,
als Zulage für Abwasserleitung,
aus PE-100-Rohren DIN 19 535, mit glatten Enden,
DA 75 (DN 65).
Menge: 2,000 St

**06.03.010 Elektro-Schweiß-Reduzierung PE-100-Rohr DA 110 (DN 100) auf DA 75 (DN 65)**
Elektro-Schweiß-Reduzierung,
als Zulage für Abwasserleitung,
aus PE-100-Rohren DIN 19 535, mit glatten Enden,
Reduzierung von DA 110 (DN 100) auf DA 75 (DN 65).
Menge: 1,000 St

**06.03.011 Sauganschluss für Direktabsaugung (Absaugvorrichtung)**
Sauganschluss für die Direktabsaugung
(Absaugvorrichtung)
als Zulage zu vorstehender Saugleitung,
bestehend aus:
- Saugrohr mit Storzkupplung B einschl. Blinddeckel
- Straßenkappe Kl. D, DIN 4055, 420 x 420 mm
  L x B, Bauhöhe 310 mm
- Klemmverschraubung 90 x 75
Menge: 1,000 St

**06.03.012 Dichtheitsprüf., Druckrohrleitung, bis DN 65**
Dichtheitsprüfung
an vorbeschriebener Druckrohrleitung
bis DN 65.
Prüfmethode 'Nach DIN EN 805'.
Menge: 15,000 m

**06.03.013 Rohrmarkierung**
Rohrleitungen markieren
mit Trassenwarnband
40 cm ueber Rohrscheitel.
Menge: 35,000 m

**06.03.014 Inspektions- und Wartungsschacht DN 425 PP, Gerader Durchlauf 180°, DN 150, Einbautiefe bis 1,50 m**
Inspektions- und Wartungsschacht DN 425 PP,
Gerader Durchlauf 180°,
Einbautiefe bis 1,20 m,

Schachtsystem bestehend aus:

Schachtboden DN 425 Gerader Durchlauf 180°,
1 Zulauf bei 180° DN 150,
1 Ablauf bei 0° DN 150,
aus hochwertigem PP,
mit integrierten Kugelgelenken für Richtungsänderungen
bis zu 15°,

Schachtrohr DN 425 gewellt,
aus hochwertigem PP,
einschl. Dichtring,

Teleskop-Abdeckung D400 ohne Lüftung,
inkl. Teleskop-Rohr aus PVC und Dichtung,

komplett liefern und fachgerecht in
bauseitig erstellter Baugrube einbauen.

Fabrikat der Planung:
Hersteller/Typ: Wavin/Tegra 425 PP o. glw.

Angebotenes Fabrikat:
Hersteller/Typ:
'........................................'
(vom Bieter einzutragen)
Menge: 1,000 St

**06.03.015 Provisorische Schachtabdeckung**
Provisorische Schachtabdeckung zum Schutz
der Entwässerungsschächte während der Bauzeit,
Abdeckplatte aus Beton für Schächte DN 1000,
befahrbar Klasse D 400,
Abdeckplatte auflegen und zur Fertigstellung der
Schächte wieder demontieren und entsorgen.
Menge: 1,000 St

**06.03.016 Höhenanpassung Schachtabdeckungen**
Höhenanpassung der Schachtabdeckungen
von Kunststoffschächten,
im Zuge der Freiflächengestaltung,
Teleskopabdeckung auf erforderliche
Höhe anpassen.
Menge: 1,000 St

#### Untertitel 06.04 Fettabscheider und Zubehör

**06.04.001 Abscheideranlage für Fette, 3 in 1 Kompaktanlage, NS 4**
Abscheideranlage für Fette,
nach DIN EN 1825 und DIN 4040-100 mit RAL-Gütezeichen,
RAL-GZ 693 Gütezeichen für Fettabscheider,
zum Einbau ins Erdreich, als Kompaktanlage 3in 1,
Fettabscheider, Schlammfang, Probenahme und Pumpstation
in einem Bauteil, mit Direktabsaugung,
Nenngröße: NS 4,
Behälter aus Stahlbeton mit PE-HD Innenauskleidung,

Zulauftiefe (Rohrsohle): 1290 mm unter GOK,

Becken für Fettabscheider nach DIN EN 1825, DIN
4040-100,
3 in1 Kompaktanlage bestehend aus 2 getrennten Kammern
für Fettabscheider und Pumpstation einschließlich
Probenahmevorrichtung in einem einzigen Behälter,
Behälter aus Stahlbeton C45/55, Expositionsklassen nach
DIN 1045. XC4,XD2,XS2,XF3,XA2,
Behälter mit werksseitig montierter Gleitringdichtung
mit integriertem Lastabtrag,
typengeprüfte Statik nach DIN Fachbericht 101,
LM 1 Integrierter Fettabscheider nach DIN EN 1825 und
DIN 4040-100 mit Innenauskleidung aus PE-HD.
Die PE-HD Innenauskleidung wird zur Montage der
Einbauteile
nicht durchbohrt.
Mindest-Fettspeichermenge ca. 256 Liter,
mit im Abscheider integrierten Schlammabtrennraum,
Nennvolumen Schlammfang 800 Liter,
maximal zu entsorgendes Volumen ca. 2649 Liter,
Zulaufanschluss DN/OD 160 nach DIN 19534/19537,
Außendurchmesser Behälter 1740 mm,
Innendurchmesser Behälter 1500 mm,
Zulauftiefe T = 365 mm (OK-Behälter bis Zulaufsohle),
integrierte Probenahmevorrichtung mittels Durchführung
eines
PE-HD-Rohres durch Trennwand,
integrierter Pumpenbereich mit Innenauskleidung aus
PE-HD
und weitgehend ablagerungsfreiem Sammelraum,
Druckleitungsabgang (Unterkante Grundschacht bis Sohle
Druckleitung)= 1540 mm und DN/OD 63 (APLEX-mono
für PVC-U-Rohr)

im Grundschacht werksseitig verrohrt und eingebaut:
2 x Fußstück (Grauguss) (Kupplungsautomatik) DN 50
  mit kurzem Führungsrohr aus Kunststoff
2 x Kugelrückschlagventil DN 50 (Grauguss)
1 x Absperrschieber DN 50 (Kunststoff)
1 x Anschlussstück für gemeinsame Druckleitung
1 x Spülrohranschlussmöglichkeit R 1 1/2" (Kunststoff)
1 x Druckrohr DN 50 (PVC-U) bis ca. 150 mm außerhalb
des Schachtes mit Klemm-Anschluss-Verschraubung 63x63
mm
1 x Universal Niveauschaltungshalterung aus Edelstahl

Fabrikat der Planung
Hersteller/Typ: ACO/Lipulift C NS 4 SF 800 o. glw.

angebotener Hersteller/Typ:
'........................................'
(vom Bieter einzutragen)
Menge: 1,000 St

**06.04.002 Schachtaufbau /Schachtabdeckung**
Schachtaufbau /Schachtabdeckung
bestehend aus:
Abdeckplatte aus Stahlbeton DIN 4034-1,
Innendurchmesser: 1500mm,
mit 2 x Öffnung lichte Weite 625 mm,
mit geruchsdicht verschraubten Schachtabdeckungen,
mit wartungsfreundlichem Deckel aus Gusseisen,
Belastungsklasse: D 400,
mit Kettenhalter,
Aushebe- und Bedienungsschlüssel,
Gleitringdichtung mit Lastausgleich,
Durchmesser: 1500 mm
Menge: 1,000 St

**06.04.003 Schachtring aus Beton**
Schachtring aus Beton
lichte Weite 1500 mm,
Höhe: 500 mm,
einschließlich Gleitringdichtung
mit integriertem Lastabtrag,
Aufbauhöhe gesamt: 515 mm
Menge: 1,000 St

**06.04.004 Auflagering**
Auflagering
für vorstehenden Fettabscheider
aus Beton 625x80 mm o.Dichtung
verschiebesicher.
Höhe: 80 mm ohne Mörtelfuge,
mit bauseitiger Mörtelfuge: 90 mm.
Menge: 2,000 St

**06.04.005 Schmutzwassertauchpumpe SAT-100/D**
Schmutzwassertauchpumpe SAT-100/D
für fäkalienfreies Abwasser,
Gehäuse aus GG, Laufrad
Drehstrom-Ausführung
mit 10 m Kabel H07RN-F 4 G1
mit Laufrad
Leistung: P1= 1,3 kW, P2= 0,88 kW
Spannung: 400 V, 50 Hz, IN = 2,3 A
Drehzahl: 2900 U/min
Schutzart IP 68
Korngröße: 15 mm

Abdichtung:
motorseitig durch Gleitringdichtung im Ölbad laufend,
mediumseitig Wellendichtring,

Druckleitungsanschluss:
Innengewinde R 2',
horizontal mit montiertem Führungsstück
zu Fußstück DN 50,

Förderhöhe: H max. = 12,5 m
Fördermenge: Q max. = 10,0 l/s
Menge: 2,000 St

**06.04.006 Schaltgerät Multi Control Duo**
Schaltgerät Multi Control Duo
für vorstehenden Fettabscheider zur Pumpensteuerung
mit LCD Klartext Anzeige
interner akustischer Alarm
Hochwasseralarm potentialfrei
ATEX Mode
elektronische Überwachung des Motorstroms
Sammelstörmeldung potentialfrei u. potential gebunden
Anbindung an Fernwirksysteme über digitale u. analoge
Ein- u. Ausgänge Drehfeld- und Phasenausfallkontrolle
(über das Menü zu aktivieren)
Laufzeitüberwachung
Analogausgänge 0-10 V und 4-20 mA
Fehlerspeicher
Gehäusegröße BxHxT: 320 x 300 x 120 mm
Betriebsspannung: 400 V
Frequenz: 50/60 Hz
Steuerspannung: 230 V/AC/50/Hz
Leistungsaufnahme im Ruhebetrieb: max. 10 VA
Temperaturbereich: -20 bis + 60 °C
Schutzart IP 54
steckerfertig vormontiertes Drehstromkabel 5x4 mm2
und CEE 32-Stecker mit Phasenwender.
Menge: 1,000 St

**06.04.007 Rüstsatz Direktabsaugung DN 80 Lipulift**
Rüstsatz Direktabsaugung DN 80 Lipulift
h = 1545 mm
Menge: 1,000 St

**06.04.008 Pumpenzugkette inkl. Schäkel aus Edelstahl mit vergrößertem Anfangs- und Endglied**
Pumpenzugkette inkl. Schäkel aus Edelstahl mit
vergrößertem Anfangs- und Endglied (5x70x35mm) sowie
jeweils nach ca. 1m aus Edelstahl V4A,
Länge 2 x 4 Meter
Tragkraft 200kg

bestehend aus:

2 ST Kette V4A  4x16mm Länge 4m Tragkraft 200Kg

2 ST Schäkel gerade NG 6 1.4401 max. 0,75t
Menge: 1,000 St

**06.04.009 Pegelsonde**
Pegelsonde LF-1
(0-200 mbar, 20m Kabel)
Menge: 1,000 St

**06.04.010 Schutzrohr PVC-U**
Schutzrohr PVC-U
zu vorstehender Pegelsonde
Länge: 1221 mm
Menge: 1,000 St

**06.04.011 Entsorgungsschacht Erdeinbau Kl. D400**
Entsorgungsschacht Erdeinbau Kl. D400, zur Entleerung
von Abscheideranlagen mit Lastverteilerplatte

Einbautiefen von 750 bis 2200 mm
aus Polyethylen (Werkstoff LLD-PE) in runder Bauform

bestehend aus:
- Grundkörper mit Zwischenstück aus Polyethylen
- Zwischenstück 650 mm hoch, zum Anpassen der
  Einbautiefe (alle 45 mm Schnittkerben),
- Aufsatzstück mit Dichtung (stufenlos
höhenverstellbar)
- Einlegeteil aus Polyethylen mit Revisionsöffnung
- Schachtabdeckung Kl. D400 (Kennmaß 450 mm)
  (Beschriftung Abscheiderentleerung / Separator
Discharge)
- Lastverteilerplatte (DxH = 1300x150 mm)
- Aushebeschlüssel
- Klemmverschraubung
- Blind- und Festkupplung Storz-B

Auftriebssicher bis OK Schachtabdeckung
Menge: 1,000 St

**06.04.012 Freiluftschrank Typ 4 aus Kunststoff**
Freiluftschrank Typ 4 aus Kunststoff
für vorstehenden Fettabscheider
mit Sockel,
Abmessungen:
806 x 2000 x 338 mm BxHxT
Eingrabtiefe 640 mm
mit Heizung 100 W, mit Thermostat zur
Frostschutzsicherung von elektrischen Geräten.

Mit horizontaler Trennwand

Bereich oberhalb der Trennwand:
- Platzreserve für ein bauseitiges Schaltgerät
  MultiControl mono oder duo
- mit Steckdose 230 V
- mit Steckdose 400 V
- Verdrahtung teilweise vorbereitet

Bereich unterhalb der Trennwand:
- Platzreserve für eine bauseitige
  Rückstauschleife DN 50-200
- Verdrahtung teilweise vorbereitet

Rohrbegleitheizung zur Frostschutzsicherung der
Rückstauschleife
Menge: 1,000 St

**06.04.013 Signalanlage NA 1.2**
Signalanlage NA 1.2
für vorstehenden Fettabscheider
netzunabhängig
zur Montage außerhalb des Ex-Bereiches
mit akustischer u. optischer Störmeldung
mit potentialfreiem Kontakt
Betriebsspannung: 230 V/AC 50/60 Hz
Gehäuse: 125 x 175 x 75 mm, Polycarbonat
Schutzart: IP6
Akku: 12 Volt 1.2 AH Bleigel
Temperaturbereich: - 20°C bis +50°C
Schaltkontakt: 4 A
Alarmausgang: 12 V 1 A max. Alarmstärke 85 db
Kabelverschraubung: 3 Stck M16 x 1,5
Steckerfertig mit 2 m Kabel
Menge: 1,000 St

**06.04.014 Blitzleuchte**
Blitzleuchte
Strom: 500 mA,
Temperatur:
-20 bis 50 Grad Celsius
Menge: 1,000 St

**06.04.015 Generalinspektion**
Generalinspektion
Neuanlage vor Inbetriebnahme:
Nach DIN 4040-100 muss vor Inbetriebnahme und
danach in regelmäßigen Abständen von höchstens
5 Jahren die Abscheideranlage, nach vorheriger
Komplettleerung und Reinigung, durch einen
Fachkundigen auf ihren ordnungsgemäßen Zustand
und sachgemäßen Betrieb überprüft werden!

Die Prüfung umfasst:
- Baulicher Zustand (auch ggfs. vorhandene elektr.
  Einrichtungen)
- Dichtheitsprüfung (bauseits ist ausreichend Wasser
  zur Verfügung zu stellen)
- Überprüfung der Vollständigkeit und Plausibilität der

  Unterlagen (auch Betriebstagebuch)

Die Abscheideranlage muss geleert sein.
Menge: 1,000 Psch

**06.04.016 Fertigmontage und Inbetriebnahme**
Fertigmontage und Inbetriebnahme
Pumpenteil und Fettabscheider kombiniert
durch Werkskundendienst,
für vorstehenden Fettabscheider einschl.
Doppel-Pumpanlage.

Fertigmontagen:

Pumpenteil
Endmontage:
- Montage von lose beigefügten Druckleitungsteilen
  innerhalb des Pumpenschachtes
- Montage der Zugketten an den Pumpen
- Einsetzen der Pumpen in den Schacht
- Montage und Einstellen der Niveaugeber

Elektroarbeiten:
- Anschluss der bauseits bereits verlegten Kabel an
  den Schaltkasten

Gegen tatsächlichen Aufwand falls erforderlich:
- Kabelverlängerungsarbeiten, zusätzliches Kabel
  bzw. Steuerleitungsmaterial, benötigte
  Gel- Verbindungs- u. Abzweigmuffen

Fettabscheider
Endmontage:
- Abdichten der Kabeldurchführung im Abscheider
- Montage der Warnanlage (Montage des
  Überwachungsgerätes an der Wand oder
  bauseitigem Freiluftschrank)
- Halterung & Sonden montieren und Einstellen auf
  Funktionsmaß

Elektroarbeiten:
- Verdrahtung und Verlegen der Anschlusskabel im
  Becken und am Überwachungsgerät. Montage
  Typenschild

Inbetriebnahmen:

Pumpenteil
Inbetriebnahme:
- Überprüfung der Installation soweit ersichtlich
- Einstellung der Niveaugeber überprüfen
- Überprüfung der Armaturen
- Parameter am Schaltkasten einstellen (nach Tabelle
  EBI, oder Individuell)
- Probelauf durchführen- Start Pumpe GL / Start Pumpe
SL
  Vertauschung Anlaufreihenfolge
Prüfung Niveau Hochwasser (Alarm)

Einweisung

- Einweisung des Betriebspersonals (im Anschluss
  der Inbetriebnahme)
- Erstellen des Inbetriebnahmeprotokolls
- Übergabe der Dokumentation

Fettabscheider
Inbetriebnahme:
- Befüllen des Abscheiders mit Frischwasser bis
  Rohrsohle Auslauf. Funktionstest Warneinrichtung

Einweisung:
- Einweisung des Betriebspersonals (im Anschluss
  der Inbetriebnahme)
- Erstellen des Inbetriebnahmeprotokolls
- Übergabe der Dokumentation
Menge: 1,000 Psch

**06.04.017 Betriebstagebuch für Fettabscheider**
Betriebstagebuch für Fettabscheider,
ausgelegt für 5 Jahre,
enthalten sind Checklisten und Formblätter
zur Dokumentation der Eigenkontrolle,
Wartung und Entsorgung der
Anlage gemäß DIN4040-100,
umfasst 60 Seiten,
2 fache Ringösenheftung.
Menge: 1,000 St

#### Untertitel 06.05 Entlüftung Fettabscheider über Dach

**06.05.001 Edelstahl-Rohr mit Steckmuffe, DN 100**
Abwasserleitung aus Edelstahl, DN 100
Baustoffklasse A1,
höchste Oberflächenqualität,
Hervorragende Beständigkeit,
Gemäß DIN EN 1124,
Mit rückstausicherer Steckmuffenverbindung
und Doppellippendichtung aus EPDM,
Form- und Verbindungsstücke werden gesondert vergütet.
Einschl. Rohrbefestigungen aus Edelstahl,ohne Einlage,
mit geeigneten, bauaufsichtlich zugelassenen Dübeln.
Festpunkte, Rohrschlitten, Führungs- und
Tragkonstruktionen werden gesondert vergütet.
Montagehöhe über Gelände/Fußboden bis 6,0 m.

Fabrikat der Planung:
Hersteller/Typ: ACO/Pipe o. glw.

Angebotenes Fabrikat:
Hersteller/Typ:
'........................................'
(vom Bieter einzutragen)
Menge: 15,000 m

**06.05.002 Bogen 'Edelstahl-Rohr' DN 100**
Bogen,
alle Winkelgrade,
als Zulage für Abwasserleitung,
aus 'Edelstahl mit Steckmuffen',
mit Doppellippendichtung aus EPDM,
DN 100.
Menge: 2,000 St

**06.05.003 Dunsthaube DN 100**
Dunsthaube DN 100
als Zulage für Abwasserleitung aus Edelstahl

Fabrikat der Planung:
Hersteller/Typ: ACO/Pipe o. glw.

Angebotenes Fabrikat:
Hersteller/Typ:
'........................................'
(vom Bieter einzutragen)
Menge: 1,000 St

#### Untertitel 06.06 Brauchwasser (Regenwassernutzung)

**06.06.001 Rohr PE-100 Trinkwasser D 40 x 3,7 (DN 32)**
Druckrohr aus PE-100
für Trinkwasser DIN EN 12201-2,
PN 16, SDR 11
40 x 3,7 mm (DN 32)
Verbindung 'durch Muffenschweißen, einschl. Herstellen
der Schweißverbindungen',
einschl. Schweiß- oder Klebe- sowie Dichtungsmaterial.
Form- und Verbindungsstücke werden gesondert vergütet.
verlegen nach DIN EN 1610 auf vorhandenem Auflager
in vorhandenen Gräben ohne Verbau.
Verlegetiefe über 1,20 bis 1,30 m.
Menge: 50,000 m

**06.06.002 Winkel PE-100 als Zulage, D 40 (DN 32)**
Winkel aus PE-100 Spritzguß DIN 16963-8
zum Heizelementmuffenschweißen,
für Trinkwasser DIN EN 12201, DVGW VP 607,
als Zulage zu Druckrohrleitungen aus PE-100 DIN 8074
und DIN 8075,
PN 16,
alle Winkelgrade,
D 40, (DN 32).
Menge: 10,000 St

**06.06.003 Muffe PE-100 als Zulage, D 40 (DN 32)**
Muffe aus PE-100 Spritzguß DIN 16963-10
zum Heizelementmuffenschweißen,
für Trinkwasser DIN EN 12201, DVGW VP 607,
als Zulage zu Druckrohrleitungen aus PE-HD DIN 8074
und DIN 8075,
PN 16,
D 40, (DN 32).
Menge: 2,000 St

**06.06.004 Kappe PE-100 als Zulage, D 40 (DN 32)**
Kappe aus PE-HD Spritzguß DIN 16963-10
zum Heizelementmuffenschweißen,
für Trinkwasser DIN EN 12201, DVGW VP 607,
als Zulage zu Druckrohrleitungen aus PE-HD DIN 8074
und DIN 8075,
PN 16,
D 40, (DN 32).
Menge: 1,000 St

**06.06.005 Rohrmarkierung**
Rohrleitungen markieren
mit Trassenwarnband
40 cm ueber Rohrscheitel.
Menge: 50,000 m

**06.06.006 Dichtheitsprüf., Druckrohrleitung, bis DN 50**
Dichtheitsprüfung DVGW G 469
an vorbeschriebener Druckrohrleitung
bis DN 50.
Prüfmethode 'Nach DIN 4279'.
Menge: 50,000 m

#### Untertitel 06.07 Schutz- / Leerrohre Elektrokabel

**06.07.001 Kabelschutz, Schutzrohre DN 50**
Schutz von Kabeln (Leerrohr)

Ausführung:
- aus Kabelschutzrohren aus PE hart DIN 8074 Teil 1,
- in Sandwichbauweise, innen glatt, außen gewellt,
- Nenndurchmesser (DN): 50 mm,
- Außendurchmesser (DA): 50 mm
- Innendurchmesser (DI): 40 mm
- verlegen einrohrig,
- Sand- und wasserdichte Verbindung der Standardlängen
  durch Doppelsteckmuffen,
- einschl. Einzugschnur,
  Sandbettung/Schutzschicht wird gesondert vergütet.
liefern und verlegen.

Fabrikat der Planung:
Hersteller/Typ: Fränkische Rohrwerke/Kabuflex R o. glw.

Angebotenes Fabrikat:
Hersteller/Typ:
'........................................'
(vom Bieter einzutragen)
Menge: 50,000 m

**06.07.002 WiePos 'zuvor' 'jedoch DN 75'**
StL-Nr. 940449960102
Leistung wie Position 'zuvor',
jedoch 'DN 75'.
Menge: 100,000 m

**06.07.003 WiePos 'zuvor' 'jedoch DN 110'**
StL-Nr. 940449960102
Leistung wie Position 'zuvor',
jedoch 'DN 110'.
Menge: 100,000 m

**06.07.004 Kabelwarnband**
Kabelwarnband
liefern und verlegen.
Menge: 230,000 m

#### Untertitel 06.08 Kernbohrungen

**06.08.001 Kernbohrungen, D 250 mm, L 1600 mm schräg Bodenplatte / Fundament**
Kernbohrung ausgeführt im Winkel von 45° durch
die Bodenplatte und dem Streifenfundament aus Beton,
Durchmesser 250 mm
Länge 1500 bis 1600 mm
einschl. An- und Umsetzen der Kernbohrausrüstung,
sowie Entsorgung der Bohrkerne.
einschl. aller Nebenarbeiten und Hilfsmittel komplett.
Menge: 1,000 St

**06.08.002 Kernbohrungen, D 150 mm, L 700 mm schräg Bodenplatte / Fundament**
Kernbohrung ausgeführt im Winkel von 45° durch
die Bodenplatte und dem Streifenfundament aus Beton,
Durchmesser 150 mm
Länge 700 mm
einschl. An- und Umsetzen der Kernbohrausrüstung,
sowie Entsorgung der Bohrkerne.
einschl. aller Nebenarbeiten und Hilfsmittel komplett.
Menge: 2,000 St

**06.08.003 Kernbohrungen, D 100 mm, L 700 mm schräg Bodenplatte / Fundament**
Kernbohrung ausgeführt im Winkel von 45° durch
die Bodenplatte und dem Streifenfundament aus Beton,
Durchmesser 100 mm
Länge 700 mm
einschl. An- und Umsetzen der Kernbohrausrüstung,
sowie Entsorgung der Bohrkerne.
einschl. aller Nebenarbeiten und Hilfsmittel komplett.
Menge: 3,000 St

#### Untertitel 06.09 Dokumentation

**06.09.001 Einmessen**
Einmessen der in diesem Titel
beschriebenen Leitungs- Kabel- und
Schachtanlagen durch ein Vermessungsbüro als Grundlage für die Abnahme und
der Bestandsdokumentation,
Aufzumessen sind die Leitungen, Kabel
und Schächte in Lage und Höhenlage.
Erfassung der Rohrleitungen in Lage,
Höhenlage, Dimension, Werkstoff,
Haltungslänge und Gefälle.
Erfassung der Kabelanlagen in Lage,
Höhenlage, Kabeltypen.
Erfassung der Schächte in Lage,
Schachtsohle, Deckelhöhe und Sohlhöhe
aller Zu- und Abläufe.
Da die Deckelhöhen erst nach Fertigstellung des Oberflächenbelages eingemessen werden können, sind für
die Kalkulation 2 Vorgänge/Termine
zu berücksichtigen.
Das Ergebnis der Einmessung ist zu
dokumentieren und 1-fach in Papierformat
sowie 1-fach in einem CAD-kompatiblen
Format auf Datenträger zu liefern.
Menge: 1,000 Psch

**06.09.002 Revisionsplanung/Dokumentation**
Die Revisionsplanung/Dokumentation ist spätestens 21
Tage vor dem Abnahmetermin in dreifacher, farbiger
Ausführung in Papierform, in Ordnern abgeheftet, sowie
auf Datenträger (USB-Stick), in einem CAD kompatiblen
Format, der Fachbauleitung zu übergeben.
Die Revisionsplanung ist inhaltlich nach der VDI 6026
zu erstellen und gemäß folgender Gliederung abzugeben:

0.1 Inhaltsangabe
1.0 Allgemeine Anlagenbeschreibung
2.0 Bedienungsanweisung
2.1 Funktionsbeschreibung aller Maschinen, Anlagen
 und Aggregate
2.2 Aufstellung der Bedienungsvorgänge zur In- bzw.
 Außerbetriebnahme der Anlage anhand einer
 Checkliste
3.0 Wartungsunterlagen
3.1 Aufstellung des Wartungsumfanges mit Angabe
 der Wartungsintervalle oder behördlicher
 Vorschriften
3.2 Anschrift der Hersteller aller wichtigen
Anlagenteile
3.3 Ersatzteilliste mit Bezugsnachweis
3.4 Auflistung erforderlicher Spezialwerkzeuge oder
 Betriebsstoffe mit Bezugsnachweis
4.0 Revisionsunterlagen
4.1 Revisionspläne (farbig)
4.2 Abnahmeprotokolle, Bescheinigungen,
 Werkzeugnisse, Prüfzeugnisse

Die Revisionsplanung ist in Summe über alle
Bauabschnitte als koordiniertes Gesamtwerk mit allen in
dem Titel Technische
Außenanlagen enthaltenen Gewerken zu erstellen.
Im Ergebnis ist ein koordinierter Medienplan zu
liefern, der alle Trassen, Leitungen, Kabel und Anlagen
der Gewerke enthält.

In der CAD-Planung ist darauf zu achten, dass die
Layerstruktur der Gewerke erhalten bleibt, so dass auch
der Ausdruck einzelner Gewerke möglich ist.

Grundlage für die koordinierten Revisionszeichnungen
bilden die Vermessungsergebnisse der einzelnen Gewerke
in den Bauabschnitten, die am Ende in einer Planung
zusammen zu führen sind.
Menge: 1,000 Psch

**06.09.003 Kamerabefahrung**
Kamerabefahrung von Entwässerungsleitungen DN 100-250,
in Teilstücken,
zum Zwecke der Überprüfung des
Zustandes der Rohre,
komplett einschl. An- und Abfahrt,
Ein- und Umsetzen der Ausrüstung,
Nebenarbeiten,
Erstellung und Übergabe einer
Dokumentation des Ergebnisses der
Befahrung,
Abrechnung nach befahrenen Metern.
Menge: 30,000 m

#### Untertitel 06.10 Stundenlohnarbeiten

**06.10.001 Facharbeiterstunden**
Facharbeiterstunden fuer unvorhergesehene
Arbeiten zum Nachweis.
Menge: 5,000 h

#### Untertitel 06.11 Wartung von technischen Anlagen

**06.11.001 Wartung für den Zeitraum der Gewährleistung.**
Wartung für den Zeitraum der Gewährleistung.
Es ist beabsichtigt, dem Auftragnehmer die Wartung
für den Zeitraum der Gewährleistung zu übertragen.
Der Auftragnehmer ist bis spätestens zur Bauabnahme
verpflichtet, mit dem Auftraggeber einen
Wartungsvertrag
abzuschließen.
Der Wartungsvertrag wird für die Dauer der Gewährleistung abgeschlossen.
Die Beauftragung erfolgt nicht zusammen mit den
Bauleistungen, sondern zu einem späteren Zeitpunkt,
spätestens vor der Bauabnahme.
Bei der Kalkulation der Wartungskosten sind alle
Wartungsarbeiten an folgenden Anlagen zu berücksichtigen:

- Fettabscheider, Intervall: jährlich

Ein detaillierter Wartungsvertrag mit Angabe aller
Wartungsarbeiten und Wartungsintervalle ist bei Abgabe
der LV's mit anzubieten.
Der Wartungsvertrag ist entsprechend der maßgeblichen
DIN EN bzw. gemäß AMEV zu erstellen.
EP Preis pro Jahr
Menge: 4,000 Jr

### Titel 07 Einfriedung

**07.001 Zaun 1,50 m**
Zaun für Einfriedung, aus Doppelstabmatten, einschließlich Pfosten aus Rechteckrohr mit vertikaler Abdeckleiste der Mattenstöße, Material Stahl, alle Stahlteile feuerverzinkt, Verbindungsmittel Edelstahl,
liefern und montieren, Pfosten einbetoniert, einschließlich aller erforderlicher Erd- und Betonarbeiten.
Zaunhöhe: 150 cm über Gelände
Gitterhöhe: ca. 1,43 cm
Maschengröße: senkrecht, ca. 5 x 20 cm
Pfostenabstand: ca. 2,50 m
Menge: 18,000 m

**07.002 Zulage für Eckverbindung ca. 90°**
Menge: 4,000 Stk

**07.003 Einflügliges Tor, einschließlich Torpfosten,**
Einflügliges Tor, einschließlich Torpfosten, aus umlaufendem Rahmen aus Profilstahlrohr lichte Größe 1,50 m breit, 1,50 m hoch, mit Füllung aus Doppelstabmatten, Maschengröße senkrecht ca. 5 x 20 cm, alle Stahlteile feuerverzinkt,
mit Wechselgarnitur Knauf und Drücker mit Langschild aus eloxiertem Aluminium, liefern und aufbauen, Pfosten einbetoniert,
einschließlich aller erforderlicher Erd- und Betonarbeiten.
Menge: 1,000 Stk

### Titel 08 Einbauten

**08.001 Einzelfundamente**
Einzelfundamente aus Beton, einschl. Schalung,
Oberkanten glatt abgezogen,
Beton : C 20/25
Expositionsklasse : XC2
Abmessung: L/B/T 40/40/30 bis 130/130/80 cm
Menge: 3,800 m³
Zeitansatz: 0,75

**08.002 Streifenfundamente**
Streifenfundamente aus Beton, einschl. Schalung,
Oberkanten glatt abgezogen,
Beton : C 20/25
Expositionsklasse : XC2
Abmessung: B/T 40/60 cm
Menge: 16,000 m³

**08.003 Betonsitzblock 200 x 40 x 55 cm**
Betonsitzblock nach DIN EN 13198 liefern und versetzen

- Betongüte C 30/37
- gefaste Ausbildung
- Fase 7/7 mm
- Versetzhülsen nach Detailplan
- konstruktive Bewehrung

Oberflächenbearbeitung: Sichtbeton
Farbe: grau
Abmessung: L/B/H 200 x 40 x 55 cm

Sitzelement aus Beton lot- und fluchtgerecht in Mörtelbett, Mörtelgruppe IIIa aus Trassmörtel zwängungsfrei auf Betonfundament versetzen,
Lager- und Stoßfugen ca.5 mm breit

z.B. Sitzblocke aus Beton, Lithonplus oder gleichwertig
oder gleichwertig
Menge: 14,000 Stk

**08.004 Betonsitzblock 200 x 40 x 47 cm**
Betonsitzblock wie vor, jedoch:
Abmessung: L/B/T 200 x 40 x 47 cm
Menge: 6,000 Stk

**08.005 Betonsitzblock 240 x 40 x 55 cm**
Betonsitzblock wie vor, jedoch:
Abmessung: L/B/T 240 x 40 x 55 cm
Menge: 8,000 Stk

**08.006 Betonsitzblock 240 x 40 x 47 cm**
Betonsitzblock wie vor, jedoch:
Abmessung: L/B/T 240 x 40 x 47 cm
Menge: 4,000 Stk

**08.007 Bankauflage 200 x 40**
Gerade Bankauflage mit längs angeordneten Holzleisten,
Länge: 2.000 mm
Sitztiefe: 400 mm
zur Montage auf Betonsitzblock
Auflage: 3 Leisten 120 x 55 mm, Aufbauhoehe: 75 mm
Holzart: FSC-zertifiziertes Hartholz
Leisten: unbehandelt
liefern und montieren, einschl. Befestigungsmaterial

z.B. Nusser Stadtmöbel GmbH & Co. KG oder gleichwertig
Menge: 6,000 Stk

**08.008 Bankauflage 240 x 40**
Gerade Bankauflage wie vor, jedoch:
Länge: 2.400 mm
Menge: 3,000 Stk

**08.009 Hockerbank**
Hockerbank, bestehend aus
- 2 Stk. seitlichen Wangen aus Stahlblech D=15 mm,
  B/H ca. 49/67 cm, gelasert, geschweißt, verzinkt
- Holzauflage aus unbehandeltem Hartholz, 6 Leisten
  Gesamtlänge 2,00 m

liefern und auf Betonfundamenten befestigen, einschl. Befestigungsmaterial

z.B. Westeifel Werke GmbH,
Versio Modulsystem levis 50 small oder gleichwertig
Menge: 6,000 Stk

**08.010 Tisch**
Tisch, passend zur Hockerbank aus Vorposition,
bestehend aus
- 2 Stk. seitlichen Wangen aus Stahlblech D=15 mm,
  B/H ca. 97/87 cm, gelasert, geschweißt, verzinkt
- Holzauflage aus unbehandeltem Hartholz, 6 Leisten
  Gesamtlänge 2,00 m

liefern und auf Betonfundamenten befestigen, einschl. Befestigungsmaterial

z.B. Westeifel Werke GmbH, Versio Modulsystem levis 50 small oder gleichwertig
Menge: 3,000 Stk

### Titel 09 Pflanz- und Rasenflächen

**09.001 Vegetationsfläche lockern**
Vegetationsfläche vor Oberbodenauftrag
durch kreuzweises Durchfräsen lockern.
Mittl. Lockerungstiefe : ca. 30 cm
Menge: 400,000 m²

**09.002 Rohplanum für die gesamten Vegetationsflächen.**
Rohplanum für die gesamten Vegetationsflächen profilgerecht herstellen
Steine über 5 cm, Unrat und schwer verrottbare Pflanzenteile aufnehmen und beseitigen.
Menge: 400,000 m²

**09.003 Oberboden liefern und profilgerecht auftragen;**
Oberboden gem. DIN 18915 liefern und profilgerecht
auftragen;
Auftragsdicke ca. 10 cm für Rasenflächen
Auftragsdicke ca. 30 cm für Pflanzflächen
Steine über 5 cm, Wurzeln, Unkräuter und sonstigen Unrat aufnehmen und abfahren.
Menge: 60,000 m³

**09.004 Düngung der Vegetationsflächen mit mineralischem**
Düngung der Vegetationsflächen mit mineralischem Langzeitdünger, Menge  80 g/m², liefern und gleichmäßig einarbeiten.
Menge: 400,000 m²

**09.005 Pflanzlöcher für Baum**
Ausheben Pflanzgrube 1,8x1,8x0,8 m,
Auffüllung mit Mutterboden-Kiesgemisch (30/70)
liefern, einbauen und leicht verdichten,
komplett einschl. aller Materialien.
Menge: 3,000 Stk

**09.006 Acer campestre 'Elsrijk' (Feld-Ahorn 'Elsrijk')**
Acer campestre 'Elsrijk' (Feld-Ahorn Elsrijk)
Qualität: H. 4xv. ew. mDb.
StU 20-25 cm
einschl. 3-Bockhalterung liefern, Baum in ausgehobener Pflanzgrube pflanzen, einschl. Schutz vor Wurzelaustrocknung, Drainage und Rindenschutz,
einschl. aller Materialien und Nebenarbeiten.
Menge: 3,000 Stk

**09.007 Pflanzflächen mulchen**
Pflanzflächen  zum Schutz vor Verdunstung und Verunkrautung mit fein gehächselter Rinde gleichmäßig deckend mulchen; Mulchmaterial Rindenmulch, Mulchschichtdicke ca. 5 cm, Partikelgröße 0/40 mm; liefern und aufbringen.
für Hecken- und Baumpflanzungen
Menge: 100,000 m²

**09.008 Weigela florida 'Pupurea' (Rote Weigelie)**
Weigela florida 'Pupurea' (Rote Weigelie)
Qualität: Solitär, 3xv.CO, h=100-125 cm
in Pflanzgrube setzen, inkl. Wiederverfüllung, ggf. Pflanzen- und Wurzelrückschnitt sowie anwässern,
einschl. ausheben der Pflanzgrube und Grubensohle tiefgründig lockern
Menge: 1,000 Stk

**09.009 Philadelphus Manteau d´Hermine (Gartenjasmin)**
Philadelphus Manteau d´Hermine (Gartenjasmin) liefern.
Qualität: Solitär, 3xv.CO, h=100-125 cm
in Pflanzgrube setzen, inkl. Wiederverfüllung, ggf. Pflanzen- und Wurzelrückschnitt sowie anwässern,
einschl. ausheben der Pflanzgrube und Grubensohle tiefgründig lockern
Menge: 1,000 Stk

**09.010 Syringa microphylla 'Superba' (Herbstflieder)**
Syringa microphylla 'Superba' (Herbstflieder)
Qualität: Solitär, 3xv.MB, h=100-125 cm
in Pflanzgrube setzen, inkl. Wiederverfüllung, ggf. Pflanzen- und Wurzelrückschnitt sowie anwässern,
einschl. ausheben der Pflanzgrube und Grubensohle tiefgründig lockern
Menge: 1,000 Stk

**09.011 Perovskia atriplicifolia 'Blue Spire' (Blauraute)**
Perovskia atriplicifolia 'Blue Spire' (Blauraute)
Qualität: Solitär, 3xv.MB, h=100-125 cm
in Pflanzgrube setzen, inkl. Wiederverfüllung, ggf. Pflanzen- und Wurzelrückschnitt sowie anwässern,
einschl. ausheben der Pflanzgrube und Grubensohle tiefgründig lockern
Menge: 3,000 Stk

**09.012 Vinca minor (Kleinblättriges Immergrün)**
Vinca minor (Kleinblättriges Immergrün)
Qualität: MB, h=15-20 cm
in Pflanzgrube setzen, inkl. Wiederverfüllung, ggf. Pflanzen- und Wurzelrückschnitt sowie anwässern,
einschl. ausheben der Pflanzgrube und Grubensohle tiefgründig lockern
Menge: 700,000 Stk

**09.013 Feinplanum für Rasenflächen herstellen;**
Feinplanum für Rasenflächen herstellen; zulässige Abweichungen von der Sollhöhe +/-2 cm; einschließlich Herstellen der Anschlüsse an Wege, Einfassungen und sonstiger Beläge. Steine größer als 3 cm, Wurzeln, Unkräuter und sonstigen Unrat aufnehmen und entsorgen.
Menge: 300,000 m²

**09.014 Rasenansaat Gebrauchsrasen-Spielrasen**
Rasenansaat mit Regel-Saatgut-Mischung für  Gebrauchsrasen-Spielrasen, Rasensaatgut ist gleichmäßig auszubringen, flach einzubringen und anzuarbeiten und anzudrücken; einschließlich Lieferung des Saatgutes.
Saatgutmenge :  20 g/m²
Saatgut :  RSM 2.3, Gebrauchsrasen-Spielrasen
Menge: 300,000 m²

**09.015 Fertigstellungspflege Bäume schneiden**
Schneiden von Bäumen wie folgt:
Abgestorbene, kranke und beschädigte Äste durch Auslichtungsschnitt entfernen, Schnittgut auf max. 10 cm zerkleinern und zur Kompostieranlage
transportieren und entsorgen.
Stammumfang: 14 - 25 cm
Baumhöhe: 3,00 - 6,00 m
Kronendurchmesser: 4,00 m
Menge: 3,000 Stk

**09.016 Fertigstellungspflege Bäume wässern**
Wässern von Bäumen
Arbeitsgänge: 3 / Jahr
Wassermenge: 100 Liter/Arbg./St
Menge: 3,000 Stk

**09.017 Fertigstellungspflege, Pflanzflächen**
Fertigstellungspflege für Pflanzflächen wie folgt:
- Pflanzflächen lockern, Wurzelkräuter ausstechen
- in Pflanzflächen verbleibendes Laub beim ersten
  Pflegegang im Frühjahr einarbeiten
- Steine > 5 cm Durchmesser und sonstigen Unrat
  entfernen, Mulchdecke ergänzen
- eingetrocknete Triebe abschneiden
- Erhaltungs- und Auslichtungsschnitt
  für Bäume Wuchsformen und Blütezeiten
  berücksichtigen,
- Bodendeckerflächen bei Bedarf stark zurückschneiden
- falls erforderlich, Pflanzenschutzmaßnahmen vornehmen
- entstandene Löcher mit zu lieferndem Oberboden
  verfüllen und planieren, Unbrauchbares Material
  entsorgen.
Arbeitsgänge : 3 / Jahr

Preis/Arbeitsgang: ..................... €/m²
Menge: 100,000 m²

**09.018 Fertigstellungspflege, Pflanzfläche wässern**
Wässern der Pflanzfläche bei Bedarf (je nach Witterung) in Absprache mit dem AG.
Wassermenge : ca. 30 Liter/m²
Arbeitsgänge : 6 / Jahr

Preis/Arbeitsgang: ..................... €/m²
Menge: 100,000 m²

**09.019 Fertigstellungspflege Rasen mähen**
Rasen mähen bei einer Wuchshöhe von 6 - 10 cm
auf Schnitthöhe 4 cm, Schnittgut aufnehmen und zur
Kompostieranlage transportieren.
Arbeitsgänge : 6 / Jahr

Preis je Arbeitsgang : ............................€/m²
Menge: 300,000 m²

**09.020 Fertigstellungspflege Rasen beregnen**
Rasenflächen bis zur Abnahme bei Bedarf, je nach
Witterung und in Abstimmung mit dem Auftraggeber
beregnen.
Wassermenge je Arbeitsgang 15 - 20 l/m². Die Leistung Arbeitsgänge : 6 / Jahr

Preis je Arbeitsgang : ..........................€/m²
Menge: 300,000 m²

### Titel 10 Stundenlohnleistungen

**10.001 Facharbeiter**
Für eventuell erforderliche Arbeiten, die nicht im Leistungsverzeichnis erfasst sind und nur auf ausdrückliche Anweisung zur Ausführung kommen, werden gerechnet für Facharbeiter.
Menge: 10,000 h

**10.002 Helfer**
wie vor, jedoch: für Helfer
Menge: 10,000 h
